# Generador de aire caliente con intercambiador de calor a gas, de suelo

- Propiedad del archivo: CYPE Ingenieros S.A.
- Formato: FIEBDC-3/2016
- Programa: Generador de precios de la construcción. CYPE Ingenieros, S.A.
- Fecha: 26/06/2024
- Ámbito geográfico: Ecuador
- Divisa: USD
- Costes indirectos: 3 %
- Gastos generales: 13 %
- Beneficio industrial: 6 %
- IVA: 12 %

## I Instalaciones

### IC Calefacción, refrigeración, climatización y A.C.S.

#### ICK Unidades centralizadas de climatización a gas

**ICK030** Ud Generador de aire caliente con intercambiador de calor a gas, de suelo.
Generador de aire caliente con intercambiador de calor a gas, para instalación en suelo, interior, potencia calorífica nominal 161,2 kW, rendimiento nominal 90,1%, potencia calorífica nominal útil 145,3 kW, caudal de aire nominal 9600 m³/h, dimensiones 1300x900x2120 mm, alimentación eléctrica monofásica a 230 V, peso 431 kg, con cámara de combustión de acero inoxidable AISI 430, quemador a gas, intercambiador de calor de haz de tubos, ventiladores centrífugos de doble aspiración, equipamiento electrónico de mando, control y seguridad, envolvente de lámina de acero pintada y paneles de acceso desmontables de lámina de zinc, con aislamiento térmico, sin incluir el ducto para evacuación de los productos de la combustión. Totalmente montado, conexionado y puesto en marcha por la empresa instaladora para la comprobación de su correcto funcionamiento.
Incluye: Replanteo del generador. Colocación y fijación del generador y sus accesorios. Conexionado con las redes de conducción de agua, de gas y eléctrica. Puesta en marcha.
Criterio de medición de proyecto: Número de unidades previstas, según documentación gráfica de Proyecto.
Criterio de medición de obra: Se medirá el número de unidades realmente ejecutadas según especificaciones de Proyecto.

| Código | Ud | Descripción | Rendimiento | Precio | Importe |
|---|---|---|---|---|---|
| mt42tnc065e | Ud | Generador de aire caliente con intercambiador de calor a gas, para instalación en suelo, interior, potencia calorífica nominal 161,2 kW, rendimiento nominal 90,1%, potencia calorífica nominal útil 145,3 kW, caudal de aire nominal 9600 m³/h, dimensiones 1300x900x2120 mm, alimentación eléctrica monofásica a 230 V, peso 431 kg, con cámara de combustión de acero inoxidable AISI 430, quemador a gas, intercambiador de calor de haz de tubos, ventiladores centrífugos de doble aspiración, equipamiento electrónico de mando, control y seguridad, envolvente de lámina de acero pintada y paneles de acceso desmontables de lámina de zinc, con aislamiento térmico. (material) | 1 | 14776.92 | 14776.920 |
| mo005 | h | Técnico instalador de climatización. (mano de obra) | 5.322 | 10.62 | 56.520 |
| mo104 | h | Ayudante instalador de climatización. (mano de obra) | 5.322 | 6.62 | 35.232 |
| % | % | Herramienta menor | 2 % | 14868.672 | 297.373 |
|  |  | Costes directos |  |  | 15166.045 |
