# Emisor eléctrico para sistema de calefacción por techo radiante, con cielo raso registrable

- Propiedad del archivo: CYPE Ingenieros S.A.
- Formato: FIEBDC-3/2016
- Programa: Generador de precios de la construcción. CYPE Ingenieros, S.A.
- Fecha: 26/06/2024
- Ámbito geográfico: Ecuador
- Divisa: USD
- Costes indirectos: 3 %
- Gastos generales: 13 %
- Beneficio industrial: 6 %
- IVA: 12 %

## I Instalaciones

### IC Calefacción, refrigeración, climatización y A.C.S.

#### ICM Emisores eléctricos para calefacción

**ICM051** Ud Emisor eléctrico para sistema de calefacción por techo radiante, con cielo raso registrable.
Panel neutro, con placa Prima Armstrong, borde para perfilería vista y aislamiento de fibra de vidrio de 29,7 kg/m³, para sistema de calefacción por techo radiante, con cielo raso registrable, dimensiones 600x600x55 mm, peso 1,8 kg.
Incluye: Colocación del emisor.
Criterio de medición de proyecto: Número de unidades previstas, según documentación gráfica de Proyecto.
Criterio de medición de obra: Se medirá el número de unidades realmente ejecutadas según especificaciones de Proyecto.

| Código | Ud | Descripción | Rendimiento | Precio | Importe |
|---|---|---|---|---|---|
| mt38ilo120asu | Ud | Panel neutro, con placa Prima Armstrong, borde para perfilería vista y aislamiento de fibra de vidrio de 29,7 kg/m³, para sistema de calefacción por techo radiante, con cielo raso registrable, dimensiones 600x600x55 mm, peso 1,8 kg. (material) | 1 | 30.18 | 30.180 |
| mo004 | h | Técnico calefactor. (mano de obra) | 0.043 | 10.62 | 0.457 |
| mo103 | h | Ayudante calefactor. (mano de obra) | 0.022 | 6.62 | 0.146 |
| % | % | Herramienta menor | 2 % | 30.783 | 0.616 |
|  |  | Costes directos |  |  | 31.399 |
