# Derivación para línea frigorífica de líquido y de gas

- Propiedad del archivo: CYPE Ingenieros S.A.
- Formato: FIEBDC-3/2016
- Programa: Generador de precios de la construcción. CYPE Ingenieros, S.A.
- Fecha: 26/06/2024
- Ámbito geográfico: Ecuador
- Divisa: USD
- Costes indirectos: 3 %
- Gastos generales: 13 %
- Beneficio industrial: 6 %
- IVA: 12 %

## I Instalaciones

### IC Calefacción, refrigeración, climatización y A.C.S.

#### ICN Unidades autónomas de climatización

**ICN011** Ud Derivación para línea frigorífica de líquido y de gas.
Derivación de línea frigorífica formada por conjunto de dos juntas, una para la línea de líquido y otra para la línea de gas, con una potencia frigorífica total menor o igual a 15 kW de las unidades interiores conectadas aguas abajo.
Incluye: Conexionado.
Criterio de medición de proyecto: Número de unidades previstas, según documentación gráfica de Proyecto.
Criterio de medición de obra: Se medirá el número de unidades realmente ejecutadas según especificaciones de Proyecto.

| Código | Ud | Descripción | Rendimiento | Precio | Importe |
|---|---|---|---|---|---|
| mt42sam008aa | Ud | Conjunto de dos juntas, una para la línea de líquido y otra para la línea de gas, con una potencia frigorífica total menor o igual a 15 kW de las unidades interiores conectadas aguas abajo. (material) | 1 | 150.9 | 150.900 |
| mo005 | h | Técnico instalador de climatización. (mano de obra) | 0.06 | 10.62 | 0.637 |
| mo104 | h | Ayudante instalador de climatización. (mano de obra) | 0.06 | 6.62 | 0.397 |
| % | % | Herramienta menor | 2 % | 151.934 | 3.039 |
|  |  | Costes directos |  |  | 154.973 |
