# Unidad aire-agua, bomba de calor aerotérmica, para calefacción

- Propiedad del archivo: CYPE Ingenieros S.A.
- Formato: FIEBDC-3/2016
- Programa: Generador de precios de la construcción. CYPE Ingenieros, S.A.
- Fecha: 26/06/2024
- Ámbito geográfico: Ecuador
- Divisa: USD
- Costes indirectos: 3 %
- Gastos generales: 13 %
- Beneficio industrial: 6 %
- IVA: 12 %

## I Instalaciones

### IC Calefacción, refrigeración, climatización y A.C.S.

#### ICV Unidades centralizadas para calefacción, refrigeración, climatización y A.C.S.

**ICV045** Ud Unidad aire-agua, bomba de calor aerotérmica, para calefacción.
Bomba de calor aerotérmica, aire-agua, para calefacción, para gas R-32, con compresor swing, alimentación monofásica (230V/50Hz), potencia calorífica 9 kW, y consumo eléctrico 2,43 kW, con temperatura de bulbo seco del aire exterior 7°C y temperatura de salida del agua 45°C, potencia calorífica 9 kW, COP 4,91 y consumo eléctrico 1,91 kW, con temperatura de bulbo seco del aire exterior 7°C y temperatura de salida del agua 35°C, dimensiones 870x1378x460 mm, diámetro de conexión de las tuberías de agua 1". Incluso elementos antivibratorios de suelo. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42dai322a | Ud | Bomba de calor aerotérmica, aire-agua, para calefacción, para gas R-32, con compresor swing, alimentación monofásica (230V/50Hz), potencia calorífica 9 kW, y consumo eléctrico 2,43 kW, con temperatura de bulbo seco del aire exterior 7°C y temperatura de salida del agua 45°C, potencia calorífica 9 kW, COP 4,91 y consumo eléctrico 1,91 kW, con temperatura de bulbo seco del aire exterior 7°C y temperatura de salida del agua 35°C, dimensiones 870x1378x460 mm, diámetro de conexión de las tuberías de agua 1". (material) | 1 | 9458.67 | 9458.670 |
| mt37sve010d | Ud | Válvula de esfera de latón niquelado para roscar de 1". (material) | 2 | 17.46 | 34.920 |
| mt42www080 | Ud | Kit de amortiguadores antivibración de suelo, formado por cuatro amortiguadores de caucho, con sus tornillos, tuercas y arandelas correspondientes. (material) | 1 | 11.26 | 11.260 |
| % | % | Herramienta menor | 2 % | 9504.850 | 190.097 |
|  |  | Costes directos |  |  | 9694.947 |

## Recursos

**mt42dai322a** Ud Bomba de calor aerotérmica
Datos técnicos: Coste energético 6439.258 MJ; Emisión de CO2 377.884 kg
Residuos:
- embalaje: re150101 Envases de papel y cartón. (componente de residuo); rendimiento 2.822 kg; Código LER 15 01 01; Masa del elemento 1 kg; Volumen 0.001333 m3
- embalaje: re170201 Madera. (componente de residuo); rendimiento 0.686 kg; Código LER 17 02 01; Masa del elemento 1 kg; Volumen 0.000909 m3

**mt37sve010d** Ud Válvula de esfera de latón niquelado para roscar de 1"
Datos técnicos: Coste energético 843.399 MJ; Emisión de CO2 56.701 kg
Residuos:
- embalaje: re150101 Envases de papel y cartón; rendimiento 0.072 kg
