# Equipo agua-agua, bomba de calor, para producción de A.C.S., calefacción y refrigeración pasiva

- Propiedad del archivo: CYPE Ingenieros S.A.
- Formato: FIEBDC-3/2016
- Programa: Generador de precios de la construcción. CYPE Ingenieros, S.A.
- Fecha: 26/06/2024
- Ámbito geográfico: Ecuador
- Divisa: USD
- Costes indirectos: 3 %
- Gastos generales: 13 %
- Beneficio industrial: 6 %
- IVA: 12 %

## I Instalaciones

### IC Calefacción, refrigeración, climatización y A.C.S.

#### ICV Unidades centralizadas para calefacción, refrigeración, climatización y A.C.S.

**ICV156** Ud Equipo agua-agua, bomba de calor, para producción de A.C.S., calefacción y refrigeración pasiva.
Equipo agua-agua, bomba de calor, para producción de A.C.S., calefacción y refrigeración pasiva, formado por bomba de calor, agua-agua, para gas R-407C, clase de eficiencia energética A++, con temperatura de salida del agua menor de 54°C, clase de eficiencia energética A++, con temperatura de salida del agua mayor de 54°C, potencia calorífica 7,1 kW, COP 5,4, potencia sonora 41 dBA, presión sonora 39 dBA, dimensiones 740x600x650 mm, peso 140 kg, alimentación trifásica (400V/50Hz), con intercambiador de placas externo, soporte de pared con kit de fijación para el intercambiador de placas, contador de energía, resistencia eléctrica de apoyo configurable a 2 kW, a 4 kW y a 6 kW, bombas de circulación de alta eficiencia en el circuito primario y en el circuito de calefacción, válvula de 3 vías, para producción de A.C.S., grupos de seguridad en el circuito primario, en el circuito de calefacción y en el circuito para producción de A.C.S., y contacto SG-ready para integración en un sistema de gestión energética inteligente, módulo de refrigeración pasiva e interacumulador de A.C.S. de acero inoxidable AISI 316, de 200 litros de capacidad, clase de eficiencia energética B. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42wol016a | Ud | Bomba de calor, agua-agua, para gas R-407C, clase de eficiencia energética A++, con temperatura de salida del agua menor de 54°C, clase de eficiencia energética A++, con temperatura de salida del agua mayor de 54°C, potencia calorífica 7,1 kW, COP 5,4, potencia sonora 41 dBA, presión sonora 39 dBA, dimensiones 740x600x650 mm, peso 140 kg, alimentación trifásica (400V/50Hz), con intercambiador de placas externo, soporte de pared con kit de fijación para el intercambiador de placas, contador de energía, resistencia eléctrica de apoyo configurable a 2 kW, a 4 kW y a 6 kW, bombas de circulación de alta eficiencia en el circuito primario y en el circuito de calefacción, válvula de 3 vías, para producción de A.C.S., grupos de seguridad en el circuito primario, en el circuito de calefacción y en el circuito para producción de A.C.S., y contacto SG-ready para integración en un sistema de gestión energética inteligente. (material) | 1 | 15288.88 | 15288.880 |
| mt42wol554b | Ud | Módulo para refrigeración pasiva, modelo BKM "WOLF", formado por intercambiador de placas, válvula de 3 vías, soporte de pared, revestimiento de ABS, sensor de humedad, unidad de control BM con soporte de pared y módulo de ampliación MM-2. (material) | 1 | 5643.44 | 5643.440 |
| mt42eco100aa | Ud | Interacumulador de A.C.S. de acero inoxidable AISI 316, de 200 litros de capacidad, clase de eficiencia energética B, de 520 mm de diámetro exterior, 1505 mm de altura total, 8 bar de presión de trabajo, con serpentín espiral corrugado flexible de 2,3 m² de superficie de intercambio, aislamiento térmico de espuma rígida de poliuretano inyectado libre de HCFC y acabado exterior con forro de PVC semirrígido. (material) | 1 | 1961.7 | 1961.700 |
| mt37www060f | Ud | Filtro retenedor de residuos de latón, con tamiz de acero inoxidable con perforaciones de 0,5 mm de diámetro, con rosca de 1 1/4", para una presión máxima de trabajo de 16 bar y una temperatura máxima de 110°C. (material) | 1 | 26.83 | 26.830 |
| mt37www050e | Ud | Manguito antivibración, de goma, con rosca de 1 1/4", para una presión máxima de trabajo de 10 bar. (material) | 4 | 53.42 | 213.680 |
| mt42www050 | Ud | Termómetro bimetálico, diámetro de esfera de 100 mm, con toma vertical, con vaina de 1/2", escala de temperatura de 0 a 120°C. (material) | 1 | 76.96 | 76.960 |
| mt37sve010d | Ud | Válvula de esfera de latón niquelado para roscar de 1". (material) | 4 | 17.46 | 69.840 |
| mt37sve010e | Ud | Válvula de esfera de latón niquelado para roscar de 1 1/4". (material) | 4 | 24.12 | 96.480 |
| mo005 | h | Técnico instalador de climatización. (mano de obra) | 8.352 | 10.62 | 88.698 |
| mo104 | h | Ayudante instalador de climatización. (mano de obra) | 8.352 | 6.62 | 55.290 |
| % | % | Herramienta menor | 2 % | 23521.798 | 470.436 |
|  |  | Costes directos |  |  | 23992.234 |

## Recursos

**mt42eco100aa** Ud Interacumulador de A.C.S. de acero inoxidable AISI 316
Datos técnicos: Coste energético 2956.648 MJ; Emisión de CO2 259.604 kg
Residuos:
- embalaje: re150101 Envases de papel y cartón. (componente de residuo); rendimiento 2.204 kg; Código LER 15 01 01; Masa del elemento 1 kg; Volumen 0.001333 m3
- embalaje: re170201 Madera. (componente de residuo); rendimiento 0.61 kg; Código LER 17 02 01; Masa del elemento 1 kg; Volumen 0.000909 m3

**mt37www060f** Ud Filtro retenedor de residuos de latón
Datos técnicos: Coste energético 860.723 MJ; Emisión de CO2 61.001 kg
Residuos:
- embalaje: re150101 Envases de papel y cartón; rendimiento 0.072 kg

**mt37www050e** Ud Manguito antivibración, de goma, con rosca de 1 1/4", para una presión máxima de trabajo de 10 bar
Datos técnicos: Coste energético 185.212 MJ; Emisión de CO2 16.468 kg
Residuos:
- embalaje: re150101 Envases de papel y cartón; rendimiento 0.072 kg

**mt37sve010d** Ud Válvula de esfera de latón niquelado para roscar de 1"
Datos técnicos: Coste energético 843.399 MJ; Emisión de CO2 56.701 kg
Residuos:
- embalaje: re150101 Envases de papel y cartón; rendimiento 0.072 kg

**mt37sve010e** Ud Válvula de esfera de latón niquelado para roscar de 1 1/4"
Datos técnicos: Coste energético 1282.649 MJ; Emisión de CO2 86.201 kg
Residuos:
- embalaje: re150101 Envases de papel y cartón; rendimiento 0.072 kg
