# Barrera de microondas para exterior

- Propiedad del archivo: CYPE Ingenieros S.A.
- Formato: FIEBDC-3/2016
- Programa: Generador de precios de la construcción. CYPE Ingenieros, S.A.
- Fecha: 16/10/2024
- Ámbito geográfico: Ecuador
- Divisa: USD
- Costes indirectos: 3 %
- Gastos generales: 13 %
- Beneficio industrial: 6 %
- IVA: 12 %

## I Instalaciones

### ID Seguridad

#### IDB Barreras

**IDB100** Ud Barrera de microondas para exterior.
Barrera de microondas para exterior, formada por emisor y receptor, alcance máximo de 180 m de longitud por 6 m de anchura.
Incluye: Replanteo. Fijación a la superficie soporte. Montaje, conexionado y comprobación de su correcto funcionamiento.
Criterio de medición de proyecto: Número de unidades previstas, según documentación gráfica de Proyecto.
Criterio de medición de obra: Se medirá el número de unidades realmente ejecutadas según especificaciones de Proyecto.

| Código | Ud | Descripción | Rendimiento | Precio | Importe |
|---|---|---|---|---|---|
| mt41ing030 | Ud | Barrera de microondas para exterior, formada por emisor y receptor, alcance máximo de 180 m de longitud por 6 m de anchura, con alimentación a 12 Vcc o 18 Vca, espacio para batería de 12 V y 1,9 Ah, 4 canales de modulación y protección antidesmontaje. (material) | 1 | 1446.89 | 1446.890 |
| mo006 | h | Técnico instalador de redes y equipos de detección y seguridad. (mano de obra) | 0.302 | 10.93 | 3.301 |
| mo105 | h | Ayudante instalador de redes y equipos de detección y seguridad. (mano de obra) | 0.302 | 6.81 | 2.057 |
| % | % | Herramienta menor | 2 % | 1452.248 | 29.045 |
|  |  | Costes directos |  |  | 1481.293 |
