# Estructura soporte para módulo solar fotovoltaico, sobre cubierta inclinada

- Propiedad del archivo: CYPE Ingenieros S.A.
- Formato: FIEBDC-3/2016
- Programa: Generador de precios de la construcción. CYPE Ingenieros, S.A.
- Fecha: 16/10/2024
- Ámbito geográfico: Ecuador
- Divisa: USD
- Costes indirectos: 3 %
- Gastos generales: 13 %
- Beneficio industrial: 6 %
- IVA: 12 %

## I Instalaciones

### IE Eléctricas

#### IEF Solar fotovoltaica

**IEF003** Ud Estructura soporte para módulo solar fotovoltaico, sobre cubierta inclinada.
Estructura soporte para módulo solar fotovoltaico, de acero galvanizado, sobre cubierta inclinada. Incluso accesorios de montaje y elementos de fijación.
Incluye: Replanteo. Montaje y fijación.
Criterio de medición de proyecto: Número de unidades previstas, según documentación gráfica de Proyecto.
Criterio de medición de obra: Se medirá el número de unidades realmente ejecutadas según especificaciones de Proyecto.

| Código | Ud | Descripción | Rendimiento | Precio | Importe |
|---|---|---|---|---|---|
| mt35sol006 | Ud | Estructura soporte para módulo solar fotovoltaico, de acero galvanizado, para cubierta inclinada, con accesorios de montaje y elementos de fijación. (material) | 1 | 42.5 | 42.500 |
| mo003 | h | Electricista. (mano de obra) | 0.183 | 10.93 | 2.000 |
| mo102 | h | Ayudante electricista. (mano de obra) | 0.183 | 6.81 | 1.246 |
| % | % | Herramienta menor | 2 % | 45.746 | 0.915 |
|  |  | Costes directos |  |  | 46.661 |
