# Circuito de recarga de vehículos eléctricos, individual, en garaje de edificio plurifamiliar

- Propiedad del archivo: CYPE Ingenieros S.A.
- Formato: FIEBDC-3/2016
- Programa: Generador de precios de la construcción. CYPE Ingenieros, S.A.
- Fecha: 26/06/2024
- Ámbito geográfico: Ecuador
- Divisa: USD
- Costes indirectos: 3 %
- Gastos generales: 13 %
- Beneficio industrial: 6 %
- IVA: 12 %

## I Instalaciones

### IE Eléctricas

#### IEI Instalaciones interiores

**IEI021** Ud Circuito de recarga de vehículos eléctricos, individual, en garaje de edificio plurifamiliar.
Circuito monofásico de recarga de vehículos eléctricos, individual, en garaje de edificio plurifamiliar, de 50 m de longitud, para conectar la centralización de medidores o la caja de protección y medida con la estación de recarga de vehículos eléctricos de cada usuario, formado por cables unipolares con conductores de cobre, H07Z1-K (AS) B2ca-s1a,d1,a1 3G6 mm², siendo su tensión asignada de 450/750 V, bajo tubo protector de PVC rígido, blindado, enchufable, de color negro, con IP547, de 20 mm de diámetro. Instalación en superficie. Incluso accesorios y elementos de sujeción.
Criterio de valoración económica: El precio no incluye la estación de recarga de vehículos eléctricos.
Incluye: Replanteo y trazado. Colocación y fijación del tubo. Tendido de cables. Conexionado. Comprobación de su correcto funcionamiento.
Criterio de medición de proyecto: Número de unidades previstas, según documentación gráfica de Proyecto.
Criterio de medición de obra: Se medirá el número de unidades realmente ejecutadas según especificaciones de Proyecto.

| Código | Ud | Descripción | Rendimiento | Precio | Importe |
|---|---|---|---|---|---|
| mt35aia090ab | m | Tubo rígido de PVC, enchufable, curvable en caliente, de color negro, de 20 mm de diámetro nominal, para canalización fija en superficie. Resistencia a la compresión 1250 N, resistencia al impacto 2 julios, temperatura de trabajo -5°C hasta 60°C, con grado de protección IP547, propiedades eléctricas: aislante, no propagador de la llama. Incluso abrazaderas, elementos de sujeción y accesorios (curvas, manguitos, tes, codos y curvas flexibles). (material) | 50 | 2.32 | 116.000 |
| mt35cun020d | m | Cable unipolar H07Z1-K (AS), siendo su tensión asignada de 450/750 V, reacción al fuego clase B2ca-s1a,d1,a1 según UNE-EN 50575, con conductor multifilar de cobre clase 5 (-K) de 6 mm² de sección, con aislamiento de compuesto termoplástico a base de poliolefina libre de halógenos con baja emisión de humos y gases corrosivos (Z1). (material) | 150 | 2.23 | 334.500 |
| mo003 | h | Electricista. (mano de obra) | 3.31 | 10.62 | 35.152 |
| mo102 | h | Ayudante electricista. (mano de obra) | 3.911 | 6.62 | 25.891 |
| % | % | Herramienta menor | 2 % | 511.543 | 10.231 |
|  |  | Costes directos |  |  | 521.774 |

Residuos:
- colocación: mt35aia090ab; factor de residuo 0.0275
- colocación: mt35cun020d; factor de residuo 0.0156615

## Recursos

**mt35aia090ab** m Tubo rígido de PVC
Datos técnicos: Coste energético 15.501 MJ; Emisión de CO2 0.770 kg; Código LER 17 02 03; Masa del elemento 0.16 kg; Volumen 0.000267 m3

**mt35cun020d** m Cable unipolar H07Z1-K (AS)
Datos técnicos: Coste energético 8.577 MJ; Emisión de CO2 0.532 kg; Código LER 17 04 11; Masa del elemento 0.065 kg; Volumen 0.000043 m3
Residuos:
- embalaje: re150101 Envases de papel y cartón. (componente de residuo); rendimiento 0.067 kg; Código LER 15 01 01; Masa del elemento 1 kg; Volumen 0.001333 m3
