# Central de detección de gas

- Propiedad del archivo: CYPE Ingenieros S.A.
- Formato: FIEBDC-3/2016
- Programa: Generador de precios de la construcción. CYPE Ingenieros, S.A.
- Fecha: 16/10/2024
- Ámbito geográfico: Ecuador
- Divisa: USD
- Costes indirectos: 3 %
- Gastos generales: 13 %
- Beneficio industrial: 6 %
- IVA: 12 %

## I Instalaciones

### IG Gases combustibles

#### IGL Detección y alarma

**IGL001** Ud Central de detección de gas.
Central de detección automática de gas, analógica, para 8 zonas, de 355x260x85 mm, con grado de protección IP43, 8 barras de leds que indican el estado de funcionamiento, el estado de los detectores y la concentración de gas medida por el detector de cada zona, 3 niveles de alarma, 3 relés de salida, uno de 230 V, uno de 12 Vcc y uno con los contactos libres de tensión, para cada nivel de alarma y fuente de alimentación de 230 V. Incluso baterías.
Incluye: Colocación y fijación. Montaje, conexionado y comprobación de su correcto funcionamiento.
Criterio de medición de proyecto: Número de unidades previstas, según documentación gráfica de Proyecto.
Criterio de medición de obra: Se medirá el número de unidades realmente ejecutadas según especificaciones de Proyecto.

| Código | Ud | Descripción | Rendimiento | Precio | Importe |
|---|---|---|---|---|---|
| mt41dce040c | Ud | Central de detección automática de gas, analógica, para 8 zonas, de 355x260x85 mm, con grado de protección IP43, 8 barras de leds que indican el estado de funcionamiento, el estado de los detectores y la concentración de gas medida por el detector de cada zona, 3 niveles de alarma, 3 relés de salida, uno de 230 V, uno de 12 Vcc y uno con los contactos libres de tensión, para cada nivel de alarma y fuente de alimentación de 230 V. (material) | 1 | 1706.45 | 1706.450 |
| mt41rte030c | Ud | Batería de 12 V y 3 Ah. (material) | 2 | 28.86 | 57.720 |
| mo006 | h | Técnico instalador de redes y equipos de detección y seguridad. (mano de obra) | 0.602 | 10.93 | 6.580 |
| mo105 | h | Ayudante instalador de redes y equipos de detección y seguridad. (mano de obra) | 0.602 | 6.81 | 4.100 |
| % | % | Herramienta menor | 2 % | 1774.850 | 35.497 |
|  |  | Costes directos |  |  | 1810.347 |
