# Limitador de gases licuados del petróleo (GLP)

- Propiedad del archivo: CYPE Ingenieros S.A.
- Formato: FIEBDC-3/2016
- Programa: Generador de precios de la construcción. CYPE Ingenieros, S.A.
- Fecha: 26/06/2024
- Ámbito geográfico: Ecuador
- Divisa: USD
- Costes indirectos: 3 %
- Gastos generales: 13 %
- Beneficio industrial: 6 %
- IVA: 12 %

## I Instalaciones

### IG Gases combustibles

#### IGW Elementos

**IGW015** Ud Limitador de gases licuados del petróleo (GLP).
Limitador de presión, de 40 kg/h de caudal nominal, 20 bar de presión máxima de entrada y 1,75 bar de presión de salida.
Incluye: Montaje, conexionado y comprobación de su correcto funcionamiento.
Criterio de medición de proyecto: Número de unidades previstas, según documentación gráfica de Proyecto.
Criterio de medición de obra: Se medirá el número de unidades realmente ejecutadas según especificaciones de Proyecto.

| Código | Ud | Descripción | Rendimiento | Precio | Importe |
|---|---|---|---|---|---|
| mt43acl040d | Ud | Limitador de presión, de 40 kg/h de caudal nominal, 20 bar de presión máxima de entrada y 1,75 bar de presión de salida. (material) | 1 | 89.22 | 89.220 |
| mo010 | h | Técnico de gas. (mano de obra) | 0.301 | 10.62 | 3.197 |
| mo109 | h | Ayudante instalador de gas. (mano de obra) | 0.301 | 6.62 | 1.993 |
| % | % | Herramienta menor | 2 % | 94.410 | 1.888 |
|  |  | Costes directos |  |  | 96.298 |

## Recursos

**mt43acl040d** Ud Limitador de presión, de 40 kg/h de caudal nominal, 20 bar de presión máxima de entrada y 1,75 bar de presión de salida
Datos técnicos: Coste energético 109.074 MJ; Emisión de CO2 6.856 kg
Residuos:
- embalaje: re150101 Envases de papel y cartón. (componente de residuo); rendimiento 0.072 kg; Código LER 15 01 01; Masa del elemento 1 kg; Volumen 0.001333 m3
