# Filtro retenedor de residuos de gas

- Propiedad del archivo: CYPE Ingenieros S.A.
- Formato: FIEBDC-3/2016
- Programa: Generador de precios de la construcción. CYPE Ingenieros, S.A.
- Fecha: 26/06/2024
- Ámbito geográfico: Ecuador
- Divisa: USD
- Costes indirectos: 3 %
- Gastos generales: 13 %
- Beneficio industrial: 6 %
- IVA: 12 %

## I Instalaciones

### IG Gases combustibles

#### IGW Elementos

**IGW025** Ud Filtro retenedor de residuos de gas.
Filtro retenedor de residuos de aluminio, con tamiz de acero inoxidable con perforaciones de 50 µm de diámetro, con rosca cilíndrica GAS de 1/2", PN=6 bar.
Incluye: Montaje, conexionado y comprobación de su correcto funcionamiento.
Criterio de medición de proyecto: Número de unidades previstas, según documentación gráfica de Proyecto.
Criterio de medición de obra: Se medirá el número de unidades realmente ejecutadas según especificaciones de Proyecto.

| Código | Ud | Descripción | Rendimiento | Precio | Importe |
|---|---|---|---|---|---|
| mt43acf050a | Ud | Filtro retenedor de residuos de aluminio, con tamiz de acero inoxidable con perforaciones de 50 µm de diámetro, con rosca cilíndrica GAS de 1/2", PN=6 bar. (material) | 1 | 39.43 | 39.430 |
| mo010 | h | Técnico de gas. (mano de obra) | 0.181 | 10.62 | 1.922 |
| mo109 | h | Ayudante instalador de gas. (mano de obra) | 0.181 | 6.62 | 1.198 |
| % | % | Herramienta menor | 2 % | 42.550 | 0.851 |
|  |  | Costes directos |  |  | 43.401 |

## Recursos

**mt43acf050a** Ud Filtro retenedor de residuos de aluminio
Datos técnicos: Coste energético 102.339 MJ; Emisión de CO2 8.115 kg
Residuos:
- embalaje: re150101 Envases de papel y cartón. (componente de residuo); rendimiento 0.072 kg; Código LER 15 01 01; Masa del elemento 1 kg; Volumen 0.001333 m3
