# Plafón para exterior

- Propiedad del archivo: CYPE Ingenieros S.A.
- Formato: FIEBDC-3/2016
- Programa: Generador de precios de la construcción. CYPE Ingenieros, S.A.
- Fecha: 26/06/2024
- Ámbito geográfico: Ecuador
- Divisa: USD
- Costes indirectos: 3 %
- Gastos generales: 13 %
- Beneficio industrial: 6 %
- IVA: 12 %

## I Instalaciones

### II Iluminación

#### IIX Exterior

**IIX020** Ud Plafón para exterior.
Plafón circular para exterior, de ABS de color blanco, acabado mate y difusor de policarbonato opal, grado de protección IP44, de 250 mm de diámetro y 78 mm de altura, de 10 W de potencia, alimentación a 220/240 V y 50-60 Hz, con lámpara LED no reemplazable, temperatura de color 4000 K, flujo luminoso 1100 lúmenes. Instalación en superficie. Incluso elementos de fijación Incluye: Replanteo. Montaje, conexionado y comprobación de su correcto funcionamiento.
Criterio de medición de proyecto: Número de unidades previstas, según documentación gráfica de Proyecto.
Criterio de medición de obra: Se medirá el número de unidades realmente ejecutadas según especificaciones de Proyecto.

| Código | Ud | Descripción | Rendimiento | Precio | Importe |
|---|---|---|---|---|---|
| mt34est150c | Ud | Plafón circular para exterior, de ABS de color blanco, acabado mate y difusor de policarbonato opal, grado de protección IP44, de 250 mm de diámetro y 78 mm de altura, de 10 W de potencia, alimentación a 220/240 V y 50-60 Hz, con lámpara LED no reemplazable, temperatura de color 4000 K, flujo luminoso 1100 lúmenes, con elementos de fijación. (material) | 1 | 20.58 | 20.580 |
| mo003 | h | Electricista. (mano de obra) | 0.301 | 10.62 | 3.197 |
| mo102 | h | Ayudante electricista. (mano de obra) | 0.301 | 6.62 | 1.993 |
| % | % | Herramienta menor | 2 % | 25.770 | 0.515 |
|  |  | Costes directos |  |  | 26.285 |

## Recursos

**mt34est150c** Ud Plafón circular para exterior
Datos técnicos: Coste energético 109.030 MJ; Emisión de CO2 6.581 kg
Residuos:
- embalaje: re150101 Envases de papel y cartón. (componente de residuo); rendimiento 0.68 kg; Código LER 15 01 01; Masa del elemento 1 kg; Volumen 0.001333 m3
- embalaje: re170201 Madera. (componente de residuo); rendimiento 0.167 kg; Código LER 17 02 01; Masa del elemento 1 kg; Volumen 0.000909 m3
- embalaje: re170203 Plástico. (componente de residuo); rendimiento 0.014 kg; Código LER 17 02 03; Masa del elemento 1 kg; Volumen 0.001667 m3
