# Caja de revisión de entrada

- Propiedad del archivo: CYPE Ingenieros S.A.
- Formato: FIEBDC-3/2016
- Programa: Generador de precios de la construcción. CYPE Ingenieros, S.A.
- Fecha: 26/06/2024
- Ámbito geográfico: Ecuador
- Divisa: USD
- Costes indirectos: 3 %
- Gastos generales: 13 %
- Beneficio industrial: 6 %
- IVA: 12 %

## I Instalaciones

### IL Infraestructura de telecomunicaciones

#### ILA Acometidas

**ILA010** Ud Caja de revisión de entrada.
Caja de revisión de entrada prefabricada para ICT de 400x400x600 mm de dimensiones interiores, con ganchos para tracción, marco y tapa, hasta 20 puntos de acceso a usuario (PAU), para unión entre las redes de alimentación de telecomunicación de los distintos operadores y la infraestructura común de telecomunicación del edificio, colocada sobre solera de hormigón simple f'c=210 kg/cm² (21 MPa), clase de exposición F0 S0 P0 C0, tamaño máximo del agregado 19 mm, consistencia blanda de 10 cm de espesor.
Criterio de valoración económica: El precio no incluye la excavación ni el relleno perimetral posterior.
Incluye: Replanteo. Eliminación de las tierras sueltas del fondo de la excavación. Vaciado y compactación del hormigón en formación de solera. Montaje de las piezas prefabricadas. Conexionado de tubos de la canalización. Colocación de accesorios. Ejecución de remates.
Criterio de medición de proyecto: Número de unidades previstas, según documentación gráfica de Proyecto.
Criterio de medición de obra: Se medirá el número de unidades realmente ejecutadas según especificaciones de Proyecto.

| Código | Ud | Descripción | Rendimiento | Precio | Importe |
|---|---|---|---|---|---|
| mt10hmf050ade | m³ | Hormigón simple f'c=210 kg/cm² (21 MPa), clase de exposición F0 S0 P0 C0, tamaño máximo del agregado 19 mm, consistencia blanda, premezclado en planta, según NEC-11 y ACI 318. (material) | 0.1 | 95.86 | 9.586 |
| mt40iar010a | Ud | Caja de revisión de entrada prefabricada para ICT de 400x400x600 mm de dimensiones interiores, con ganchos para tracción, marco y tapa. (material) | 1 | 394.41 | 394.410 |
| mo020 | h | Albañil. (mano de obra) | 1.098 | 10.34 | 11.353 |
| mo113 | h | Peón de albañil. (mano de obra) | 0.275 | 6.38 | 1.755 |
| % | % | Herramienta menor | 2 % | 417.104 | 8.342 |
|  |  | Costes directos |  |  | 425.446 |

Residuos:
- colocación: mt10hmf050ade; factor de residuo 0.0016

## Recursos

**mt10hmf050ade** m³ Hormigón simple f'c=210 kg/cm² (21 MPa)
Datos técnicos: Coste energético 1840.000 MJ; Emisión de CO2 230.000 kg; Código LER 17 01 01; Masa del elemento 2300 kg; Volumen 1.533333 m3
