# Canalización de enlace inferior

- Propiedad del archivo: CYPE Ingenieros S.A.
- Formato: FIEBDC-3/2016
- Programa: Generador de precios de la construcción. CYPE Ingenieros, S.A.
- Fecha: 26/06/2024
- Ámbito geográfico: Ecuador
- Divisa: USD
- Costes indirectos: 3 %
- Gastos generales: 13 %
- Beneficio industrial: 6 %
- IVA: 12 %

## I Instalaciones

### IL Infraestructura de telecomunicaciones

#### ILE Canalizaciones de enlace

**ILE010** m Canalización de enlace inferior.
Canalización de enlace inferior entre el registro de enlace y el registro de terminación de red, formada por 2 TBA+STDP de PVC rígido de 32 mm de diámetro, resistencia a compresión mayor de 1250 N, resistencia al impacto 2 julios, con IP549. Instalación en superficie. Incluso accesorios, elementos de sujeción e hilo guía.
Incluye: Replanteo del recorrido de la canalización. Colocación y fijación de los tubos. Colocación del hilo guía.
Criterio de medición de proyecto: Longitud medida en proyección horizontal, según documentación gráfica de Proyecto.
Criterio de medición de obra: Se medirá, en proyección horizontal, la longitud realmente ejecutada según especificaciones de Proyecto.

| Código | Ud | Descripción | Rendimiento | Precio | Importe |
|---|---|---|---|---|---|
| mt35aia110d | m | Tubo rígido de PVC, roscable, curvable en caliente, de color gris, de 32 mm de diámetro nominal, para canalización fija en superficie. Resistencia a la compresión 1250 N, resistencia al impacto 2 julios, temperatura de trabajo -5°C hasta 60°C, con grado de protección IP549, propiedades eléctricas: aislante, no propagador de la llama. Incluso abrazaderas, elementos de sujeción y accesorios (curvas, manguitos, tes, codos y curvas flexibles). (material) | 2 | 11.45 | 22.900 |
| mt40iva030 | m | Hilo guía de polipropileno de 3 mm de diámetro. (material) | 2.4 | 0.24 | 0.576 |
| mo001 | h | Técnico de telecomunicaciones. (mano de obra) | 0.114 | 10.62 | 1.211 |
| mo056 | h | Ayudante instalador de telecomunicaciones. (mano de obra) | 0.121 | 6.62 | 0.801 |
| % | % | Herramienta menor | 2 % | 25.488 | 0.510 |
|  |  | Costes directos |  |  | 25.998 |

Residuos:
- colocación: mt35aia110d; factor de residuo 0.0272684
- colocación: mt40iva030 Hilo guía de polipropileno de 3 mm de diámetro; factor de residuo 0.0165625

## Recursos

**mt35aia110d** m Tubo rígido de PVC
Datos técnicos: Coste energético 36.814 MJ; Emisión de CO2 1.828 kg; Código LER 17 02 03; Masa del elemento 0.38 kg; Volumen 0.000633 m3

**mt40iva030** m Hilo guía de polipropileno de 3 mm de diámetro
Datos técnicos: Coste energético 0.630 MJ; Emisión de CO2 0.074 kg; Código LER 17 04 11; Masa del elemento 0.0064 kg; Volumen 0.000004 m3
Residuos:
- embalaje: re150101 Envases de papel y cartón. (componente de residuo); rendimiento 0.065 kg; Código LER 15 01 01; Masa del elemento 1 kg; Volumen 0.001333 m3
