# Canalización secundaria

- Propiedad del archivo: CYPE Ingenieros S.A.
- Formato: FIEBDC-3/2016
- Programa: Generador de precios de la construcción. CYPE Ingenieros, S.A.
- Fecha: 26/06/2024
- Ámbito geográfico: Ecuador
- Divisa: USD
- Costes indirectos: 3 %
- Gastos generales: 13 %
- Beneficio industrial: 6 %
- IVA: 12 %

## I Instalaciones

### IL Infraestructura de telecomunicaciones

#### ILS Canalizaciones secundarias

**ILS010** m Canalización secundaria.
Canalización secundaria en tramo comunitario, entre el registro secundario y el registro de terminación de red en el interior de la vivienda, en edificación de 7 o 8 PAU, formada por canal protectora con 4 espacios independientes (1 RTV, 1 cable de pares o cable de pares trenzados, 1 cable coaxial, 1 cable de fibra óptica) de PVC rígido de 60x110. Instalación en superficie. Incluso accesorios y tabiques separadores.
Incluye: Replanteo del recorrido de la canalización. Colocación y fijación de la canal protectora.
Criterio de medición de proyecto: Longitud medida según documentación gráfica de Proyecto.
Criterio de medición de obra: Se medirá la longitud realmente ejecutada según especificaciones de Proyecto.

| Código | Ud | Descripción | Rendimiento | Precio | Importe |
|---|---|---|---|---|---|
| mt35ait040aj | m | Canal protectora de PVC rígido, de 60x110 mm, para alojamiento de cables eléctricos, incluso accesorios. Con grado de protección IP4X. (material) | 1 | 33.17 | 33.170 |
| mt35ait050c | m | Tabique separador, de PVC rígido, de 53 mm de altura. (material) | 3 | 5.43 | 16.290 |
| mo001 | h | Técnico de telecomunicaciones. (mano de obra) | 0.073 | 10.62 | 0.775 |
| mo056 | h | Ayudante instalador de telecomunicaciones. (mano de obra) | 0.073 | 6.62 | 0.483 |
| % | % | Herramienta menor | 2 % | 50.718 | 1.014 |
|  |  | Costes directos |  |  | 51.732 |
