# Acoplador de ampliación KNX

- Propiedad del archivo: CYPE Ingenieros S.A.
- Formato: FIEBDC-3/2016
- Programa: Generador de precios de la construcción. CYPE Ingenieros, S.A.
- Fecha: 16/10/2024
- Ámbito geográfico: Ecuador
- Divisa: USD
- Costes indirectos: 3 %
- Gastos generales: 13 %
- Beneficio industrial: 6 %
- IVA: 12 %

## I Instalaciones

### IM Domóticas e inmóticas

#### IMK Componentes del sistema KNX

**IMK030** Ud Acoplador de ampliación KNX.
Acoplador de 2 módulos, con aislamiento galvánico, para ampliar el número de dispositivos a conectar por línea. Montaje en carril DIN.
Incluye: Montaje y conexionado.
Criterio de medición de proyecto: Número de unidades previstas, según documentación gráfica de Proyecto.
Criterio de medición de obra: Se medirá el número de unidades realmente ejecutadas según especificaciones de Proyecto.

| Código | Ud | Descripción | Rendimiento | Precio | Importe |
|---|---|---|---|---|---|
| mt35dac010a | Ud | Acoplador de 2 módulos, con aislamiento galvánico, para dispositivos con protocolo de comunicación KNX, con bornes de conexión y derivación, para montaje en carril DIN. (material) | 1 | 487.47 | 487.470 |
| mo003 | h | Electricista. (mano de obra) | 0.265 | 10.93 | 2.896 |
| mo102 | h | Ayudante electricista. (mano de obra) | 0.265 | 6.81 | 1.805 |
| mo123 | h | Especialista en la puesta en marcha de instalaciones. (mano de obra) | 0.53 | 20.68 | 10.960 |
| % | % | Herramienta menor | 2 % | 503.131 | 10.063 |
|  |  | Costes directos |  |  | 513.194 |
