# Pulsador multifunción KNX. Instalación empotrada

- Propiedad del archivo: CYPE Ingenieros S.A.
- Formato: FIEBDC-3/2016
- Programa: Generador de precios de la construcción. CYPE Ingenieros, S.A.
- Fecha: 26/06/2024
- Ámbito geográfico: Ecuador
- Divisa: USD
- Costes indirectos: 3 %
- Gastos generales: 13 %
- Beneficio industrial: 6 %
- IVA: 12 %

## I Instalaciones

### IM Domóticas e inmóticas

#### IMK Componentes del sistema KNX

**IMK105** Ud Pulsador multifunción KNX. Instalación empotrada.
Pulsador multifunción KNX de 3 elementos, formado por módulo pulsador de 3 elementos para control de 6 funciones independientes con protocolo de comunicación KNX, tecla de 3 elementos de material termoplástico color blanco acabado brillante y marco embellecedor para 1 elemento de material termoplástico color blanco acabado brillante. Instalación empotrada.
Criterio de valoración económica: El precio no incluye el acoplador de bus ni la caja para mecanismo empotrado.
Incluye: Montaje y conexionado.
Criterio de medición de proyecto: Número de unidades previstas, según documentación gráfica de Proyecto.
Criterio de medición de obra: Se medirá el número de unidades realmente ejecutadas según especificaciones de Proyecto.

| Código | Ud | Descripción | Rendimiento | Precio | Importe |
|---|---|---|---|---|---|
| mt33gik050a | Ud | Módulo pulsador de 3 elementos para control de 6 funciones independientes con protocolo de comunicación KNX, con leds indicadores de estado y sensor de temperatura. (material) | 1 | 239.39 | 239.390 |
| mt33gik061ab | Ud | Tecla de 3 elementos de material termoplástico color blanco acabado brillante. (material) | 1 | 66.8 | 66.800 |
| mt33gir001aae | Ud | Marco embellecedor para 1 elemento de material termoplástico color blanco acabado brillante. (material) | 1 | 5.97 | 5.970 |
| mo003 | h | Electricista. (mano de obra) | 0.114 | 10.62 | 1.211 |
| mo102 | h | Ayudante electricista. (mano de obra) | 0.114 | 6.62 | 0.755 |
| mo123 | h | Especialista en la puesta en marcha de instalaciones. (mano de obra) | 0.229 | 20.09 | 4.601 |
| % | % | Herramienta menor | 2 % | 318.727 | 6.375 |
|  |  | Costes directos |  |  | 325.102 |
