# Actuador de persianas KNX

- Propiedad del archivo: CYPE Ingenieros S.A.
- Formato: FIEBDC-3/2016
- Programa: Generador de precios de la construcción. CYPE Ingenieros, S.A.
- Fecha: 26/06/2024
- Ámbito geográfico: Ecuador
- Divisa: USD
- Costes indirectos: 3 %
- Gastos generales: 13 %
- Beneficio industrial: 6 %
- IVA: 12 %

## I Instalaciones

### IM Domóticas e inmóticas

#### IMK Componentes del sistema KNX

**IMK520** Ud Actuador de persianas KNX.
Actuador de conmutación para control de hasta 4 accionamientos de persianas, de 4 módulos, con protocolo de comunicación KNX, de 6 A de intensidad máxima para alimentación a 230 V. Montaje en carril DIN.
Incluye: Montaje y conexionado.
Criterio de medición de proyecto: Número de unidades previstas, según documentación gráfica de Proyecto.
Criterio de medición de obra: Se medirá el número de unidades realmente ejecutadas según especificaciones de Proyecto.

| Código | Ud | Descripción | Rendimiento | Precio | Importe |
|---|---|---|---|---|---|
| mt35dat070a | Ud | Actuador de conmutación para control de hasta 4 accionamientos de persianas, de 4 módulos, con protocolo de comunicación KNX, de 6 A de intensidad máxima para alimentación a 230 V, con borne de conexión y derivación KNX, para montaje en carril DIN. (material) | 1 | 398.79 | 398.790 |
| mo003 | h | Electricista. (mano de obra) | 0.265 | 10.62 | 2.814 |
| mo102 | h | Ayudante electricista. (mano de obra) | 0.265 | 6.62 | 1.754 |
| mo123 | h | Especialista en la puesta en marcha de instalaciones. (mano de obra) | 0.53 | 20.09 | 10.648 |
| % | % | Herramienta menor | 2 % | 414.006 | 8.280 |
|  |  | Costes directos |  |  | 422.286 |
