# Rejilla antivandálica para luminaria de emergencia

- Propiedad del archivo: CYPE Ingenieros S.A.
- Formato: FIEBDC-3/2016
- Programa: Generador de precios de la construcción. CYPE Ingenieros, S.A.
- Fecha: 14/02/2025
- Ámbito geográfico: Ecuador
- Divisa: USD
- Costes indirectos: 3 %
- Gastos generales: 13 %
- Beneficio industrial: 6 %
- IVA: 12 %

## I Instalaciones

### IO Contra incendios

#### IOA Alumbrado de emergencia

**IOA025** Ud Rejilla antivandálica para luminaria de emergencia.
Rejilla antivandálica de aluminio, de 250x150x90 mm, para luminaria de emergencia. Incluso elementos de fijación.
Incluye: Fijación y nivelación.
Criterio de medición de proyecto: Número de unidades previstas, según documentación gráfica de Proyecto.
Criterio de medición de obra: Se medirá el número de unidades realmente ejecutadas según especificaciones de Proyecto.

| Código | Ud | Descripción | Rendimiento | Precio | Importe |
|---|---|---|---|---|---|
| mt34aem060a | Ud | Rejilla antivandálica de aluminio, de 250x150x90 mm, para luminaria de emergencia. Incluso elementos de fijación. (material) | 1 | 33.7 | 33.700 |
| mo003 | h | Electricista. (mano de obra) | 0.12 | 11.41 | 1.369 |
| mo102 | h | Ayudante electricista. (mano de obra) | 0.12 | 7.11 | 0.853 |
| % | % | Herramienta menor | 2 % | 35.922 | 0.718 |
|  |  | Costes directos |  |  | 36.640 |
