# Franja cortafuegos de paneles de lana de roca, para edificio de uso industrial

- Propiedad del archivo: CYPE Ingenieros S.A.
- Formato: FIEBDC-3/2016
- Programa: Generador de precios de la construcción. CYPE Ingenieros, S.A.
- Fecha: 26/06/2024
- Ámbito geográfico: Ecuador
- Divisa: USD
- Costes indirectos: 3 %
- Gastos generales: 13 %
- Beneficio industrial: 6 %
- IVA: 12 %

## I Instalaciones

### IO Contra incendios

#### IOF Protección pasiva contra incendios: franjas cortafuegos

**IOF010** m² Franja cortafuegos de paneles de lana de roca, para edificio de uso industrial.
Franja cortafuegos, de 1 m en proyección horizontal, con una resistencia al fuego EI 90, para edificio de uso industrial, fijada mecánicamente a la estructura de la cubierta con subestructura soporte, compuesta por un panel rígido de lana de roca, no revestido, de 50 mm de espesor, resistencia térmica 1,22 m²K/W, conductividad térmica 0,035 W/(mK), densidad 180 kg/m³, calor específico 0,84 J/kgK y factor de resistencia a la difusión del vapor de agua 1,3 y un panel rígido de lana de roca, revestido por una de sus caras con una lámina de aluminio reforzado, de 50 mm de espesor, resistencia térmica 1,22 m²K/W, conductividad térmica 0,041 W/(mK), densidad 180 kg/m³, calor específico 0,84 J/kgK y factor de resistencia a la difusión del vapor de agua 1,3, en la cara vista, unidos entre sí y fijados a la subestructura soporte, con tornillos de unión, de 100 mm de longitud. Incluso elementos de fijación y tiras de lana de roca fijadas mecánicamente para el sellado perimetral.
Incluye: Replanteo. Fijación de la subestructura soporte a la estructura de la cubierta. Preparación y corte de los paneles. Colocación a tresbolillo de los paneles. Unión entre paneles con tornillos de fijación. Fijación de la franja cortafuegos a la subestructura soporte. Sellado del encuentro de la franja cortafuegos con el muro perimetral.
Criterio de medición de proyecto: Superficie medida según documentación gráfica de Proyecto.
Criterio de medición de obra: Se medirá la superficie realmente ejecutada según especificaciones de Proyecto.

| Código | Ud | Descripción | Rendimiento | Precio | Importe |
|---|---|---|---|---|---|
| mt29pme030a | m | Perfil omega de acero galvanizado, de 85 mm de anchura. (material) | 3 | 2.86 | 8.580 |
| mt29pme040a | Ud | Tornillo de acero galvanizado. (material) | 30 | 0.46 | 13.800 |
| mt16lrw080ad | m² | Panel rígido de lana de roca, no revestido, de 50 mm de espesor, resistencia térmica 1,22 m²K/W, conductividad térmica 0,035 W/(mK), Euroclase A1 de reacción al fuego, densidad 180 kg/m³, calor específico 0,84 J/kgK y factor de resistencia a la difusión del vapor de agua 1,3, para protección contra incendios de elementos constructivos. (material) | 1.2 | 88.56 | 106.272 |
| mt16lrw080hd | m² | Panel rígido de lana de roca, revestido por una de sus caras con una lámina de aluminio reforzado, de 50 mm de espesor, resistencia térmica 1,22 m²K/W, conductividad térmica 0,041 W/(mK), Euroclase A1 de reacción al fuego, densidad 180 kg/m³, calor específico 0,84 J/kgK y factor de resistencia a la difusión del vapor de agua 1,3, para protección contra incendios de elementos constructivos. (material) | 1.4 | 94.7 | 132.580 |
| mt16lrw082ee | Ud | Tornillo de unión de alambre de acero galvanizado en forma de hélice, de 100 mm de longitud, para paneles de lana de roca. (material) | 6.7 | 4.03 | 27.001 |
| mo011 | h | Montador. (mano de obra) | 0.424 | 10.62 | 4.503 |
| mo080 | h | Ayudante montador. (mano de obra) | 0.424 | 6.62 | 2.807 |
| mo054 | h | Colocador de aislantes. (mano de obra) | 0.303 | 10.62 | 3.218 |
| mo101 | h | Ayudante colocador de aislantes. (mano de obra) | 0.303 | 6.62 | 2.006 |
| % | % | Herramienta menor | 2 % | 300.767 | 6.015 |
|  |  | Costes directos |  |  | 306.782 |

Residuos:
- colocación: mt29pme030a Perfil omega de acero galvanizado, de 85 mm de anchura; factor de residuo 0.0160606
- colocación: mt29pme040a Tornillo de acero galvanizado; factor de residuo 0.0125758
- colocación: mt16lrw080ad; factor de residuo 0.024
- colocación: mt16lrw080hd; factor de residuo 0.024
- colocación: mt16lrw082ee; factor de residuo 0.0118325

## Recursos

**mt29pme030a** m Perfil omega de acero galvanizado, de 85 mm de anchura
Datos técnicos: Coste energético 17.109 MJ; Emisión de CO2 1.717 kg; Código LER 17 04 05; Masa del elemento 0.66 kg; Volumen 0.000314 m3
Residuos:
- embalaje: re170203 Plástico. (componente de residuo); rendimiento 0.006 kg; Código LER 17 02 03; Masa del elemento 1 kg; Volumen 0.001667 m3

**mt29pme040a** Ud Tornillo de acero galvanizado
Datos técnicos: Coste energético 2.155 MJ; Emisión de CO2 0.099 kg; Código LER 17 02 01; Masa del elemento 0.0066 kg; Volumen 0.000006 m3
Residuos:
- embalaje: re170203 Plástico; rendimiento 0.02 kg

**mt16lrw080ad** m² Panel rígido de lana de roca
Datos técnicos: Coste energético 523.404 MJ; Emisión de CO2 13.664 kg; Código LER 17 06 04; Masa del elemento 9 kg; Volumen 0.015 m3
Residuos:
- embalaje: re170203 Plástico; rendimiento 0.034 kg

**mt16lrw080hd** m² Panel rígido de lana de roca
Datos técnicos: Coste energético 523.404 MJ; Emisión de CO2 13.664 kg; Código LER 17 06 04; Masa del elemento 9 kg; Volumen 0.015 m3
Residuos:
- embalaje: re170203 Plástico; rendimiento 0.034 kg

**mt16lrw082ee** Ud Tornillo de unión de alambre de acero galvanizado en forma de hélice
Datos técnicos: Coste energético 2.671 MJ; Emisión de CO2 0.109 kg; Código LER 17 02 01; Masa del elemento 0.0191 kg; Volumen 0.000017 m3
Residuos:
- embalaje: re170203 Plástico; rendimiento 0.021 kg
