# Extintor móvil de nieve carbónica CO2

- Propiedad del archivo: CYPE Ingenieros S.A.
- Formato: FIEBDC-3/2016
- Programa: Generador de precios de la construcción. CYPE Ingenieros, S.A.
- Fecha: 14/02/2025
- Ámbito geográfico: Ecuador
- Divisa: USD
- Costes indirectos: 3 %
- Gastos generales: 13 %
- Beneficio industrial: 6 %
- IVA: 12 %

## I Instalaciones

### IO Contra incendios

#### IOX Extintores

**IOX220** Ud Extintor móvil de nieve carbónica CO2.
Extintor móvil de nieve carbónica CO2, con dos botellas de 10 kg de agente extintor, de eficacia 89B, con carro, cascos de acero con acabado exterior con pintura epoxi color rojo, válvulas de palanca, anillas de seguridad, mangueras y trompas difusoras.
Incluye: Colocación del extintor.
Criterio de medición de proyecto: Número de unidades previstas, según documentación gráfica de Proyecto.
Criterio de medición de obra: Se medirá el número de unidades realmente colocadas según especificaciones de Proyecto.

| Código | Ud | Descripción | Rendimiento | Precio | Importe |
|---|---|---|---|---|---|
| mt41ixo120b | Ud | Extintor móvil de nieve carbónica CO2, con dos botellas de 10 kg de agente extintor, de eficacia 89B, con carro, cascos de acero con acabado exterior con pintura epoxi color rojo, válvulas de palanca, anillas de seguridad, mangueras y trompas difusoras. (material) | 1 | 435.57 | 435.570 |
| mo113 | h | Peón de albañil. (mano de obra) | 0.181 | 6.85 | 1.240 |
| % | % | Herramienta menor | 2 % | 436.810 | 8.736 |
|  |  | Costes directos |  |  | 445.546 |

## Recursos

**mt41ixo120b** Ud Extintor móvil de nieve carbónica CO2
Datos técnicos: Coste energético 3391.166 MJ; Emisión de CO2 389.313 kg
Residuos:
- embalaje: re150101 Envases de papel y cartón. (componente de residuo); rendimiento 0.086 kg; Código LER 15 01 01; Masa del elemento 1 kg; Volumen 0.001333 m3
