# Reposición de instalaciones

- Propiedad del archivo: CYPE Ingenieros S.A.
- Formato: FIEBDC-3/2016
- Programa: Generador de precios de la construcción. CYPE Ingenieros, S.A.
- Fecha: 16/10/2024
- Ámbito geográfico: Ecuador
- Divisa: USD
- Costes indirectos: 3 %
- Gastos generales: 13 %
- Beneficio industrial: 6 %
- IVA: 12 %

## I Instalaciones

### IR Reparaciones

#### IRR Reposiciones

**IRR010** m² Reposición de instalaciones.
Repercusión por m² de superficie rehabilitada de obra, de la reposición de la infraestructura común de telecomunicaciones (ICT) formada por: acometida, canalizaciones y registro de enlace, recintos, canalizaciones y registros principales y secundarios, registros de terminación de red, canalización interior de usuario, registros de paso y registros de toma existente, en edificio plurifamiliar, con un grado de complejidad medio.
Criterio de valoración económica: El precio incluye la reposición de elementos y accesorios afectados por la intervención.
Incluye: Trabajos de reposición. Montaje, conexionado y comprobación de su correcto funcionamiento.
Criterio de medición de proyecto: Superficie construida, medida según documentación gráfica de Proyecto.
Criterio de medición de obra: Se medirá la superficie realmente ejecutada según especificaciones de Proyecto.

| Código | Ud | Descripción | Rendimiento | Precio | Importe |
|---|---|---|---|---|---|
| mo001 | h | Técnico de telecomunicaciones. (mano de obra) | 0.024 | 10.93 | 0.262 |
| mo056 | h | Ayudante instalador de telecomunicaciones. (mano de obra) | 0.06 | 6.81 | 0.409 |
| % | % | Herramienta menor | 2 % | 0.671 | 0.013 |
|  |  | Costes directos |  |  | 0.684 |
