# Bajante vista en el exterior del edificio para aguas pluviales

- Propiedad del archivo: CYPE Ingenieros S.A.
- Formato: FIEBDC-3/2016
- Programa: Generador de precios de la construcción. CYPE Ingenieros, S.A.
- Fecha: 03/11/2025
- Ámbito geográfico: Ecuador
- Divisa: USD
- Costes indirectos: 3 %
- Gastos generales: 13 %
- Beneficio industrial: 6 %
- IVA: 12 %

## I Instalaciones

### IS Evacuación de aguas

#### ISB Bajantes

**ISB020** m Bajante vista en el exterior del edificio para aguas pluviales.
Bajante circular de PVC con óxido de titanio, de Ø 80 mm, color gris claro, para recogida de aguas, formada por piezas preformadas, con sistema de unión por enchufe y pegado mediante adhesivo, colocadas con abrazaderas metálicas, instalada en el exterior del edificio. Incluso líquido limpiador, adhesivo para tubos y accesorios de PVC, conexiones, codos y piezas especiales.
Incluye: Replanteo del recorrido de la bajante y de la situación de los elementos de sujeción. Presentación en seco de los tubos. Fijación del material auxiliar para montaje y sujeción a la obra. Montaje, conexionado y comprobación de su correcto funcionamiento.
Criterio de medición de proyecto: Longitud medida según documentación gráfica de Proyecto.
Criterio de medición de obra: Se medirá la longitud realmente ejecutada según especificaciones de Proyecto.

| Código | Ud | Descripción | Rendimiento | Precio | Importe |
|---|---|---|---|---|---|
| mt36cap030ac | m | Bajante circular de PVC con óxido de titanio, de Ø 80 mm, color gris claro, con el precio incrementado el 10% en concepto de conexiones, codos y piezas especiales. (material) | 1.1 | 9.93 | 10.923 |
| mt36cap031a | Ud | Abrazadera para bajante circular de PVC, de Ø 80 mm, color gris claro. (material) | 0.5 | 2.1 | 1.050 |
| mt11var009 | l | Líquido limpiador para pegado mediante adhesivo de tubos y accesorios de PVC. (material) | 0.03 | 55.53 | 1.666 |
| mt11var010 | l | Adhesivo para tubos y accesorios de PVC. (material) | 0.015 | 70.8 | 1.062 |
| mo008 | h | Plomero. (mano de obra) | 0.122 | 11.41 | 1.392 |
| mo107 | h | Ayudante plomero. (mano de obra) | 0.122 | 7.11 | 0.867 |
| % | % | Herramienta menor | 2 % | 16.960 | 0.339 |
|  |  | Costes directos |  |  | 17.299 |

Residuos:
- colocación: mt36cap030ac; factor de residuo 0.0191468
- colocación: mt36cap031a Abrazadera para bajante circular de PVC, de Ø 80 mm, color gris claro; factor de residuo 0.0188
- colocación: mt11var009 Líquido limpiador para pegado mediante adhesivo de tubos y accesorios de PVC; factor de residuo 0.0275

## Recursos

**mt36cap030ac** m Bajante circular de PVC con óxido de titanio
Datos técnicos: Coste energético 48.276 MJ; Emisión de CO2 5.319 kg; Código LER 17 02 03; Masa del elemento 1.09 kg; Volumen 0.001817 m3

**mt36cap031a** Ud Abrazadera para bajante circular de PVC, de Ø 80 mm, color gris claro
Datos técnicos: Coste energético 5.713 MJ; Emisión de CO2 0.452 kg; Código LER 17 04 05; Masa del elemento 0.13 kg; Volumen 0.000062 m3
Residuos:
- embalaje: re170203 Plástico. (componente de residuo); rendimiento 0.025 kg; Código LER 17 02 03; Masa del elemento 1 kg; Volumen 0.001667 m3

**mt11var009** l Líquido limpiador para pegado mediante adhesivo de tubos y accesorios de PVC
Datos técnicos: Coste energético 3.855 MJ; Emisión de CO2 0.201 kg; Código LER 20 01 30; Masa del elemento 1 kg; Volumen 0.001 m3
Residuos:
- embalaje: re170203 Plástico; rendimiento 0.032 kg
