# Montacargas

- Propiedad del archivo: CYPE Ingenieros S.A.
- Formato: FIEBDC-3/2016
- Programa: Generador de precios de la construcción. CYPE Ingenieros, S.A.
- Fecha: 16/10/2024
- Ámbito geográfico: Ecuador
- Divisa: USD
- Costes indirectos: 3 %
- Gastos generales: 13 %
- Beneficio industrial: 6 %
- IVA: 12 %

## I Instalaciones

### IT Transporte

#### ITC Montacargas

**ITC010** Ud Montacargas.
Montacargas hidráulico para 1000 kg, de 5 detenidas (6 m), de 2x2 m de plataforma, con guías y un pistón. Totalmente montado, conexionado y probado.
Incluye: Replanteo. Instalación del montacargas. Conexionado con la red eléctrica.
Criterio de medición de proyecto: Número de unidades previstas, según documentación gráfica de Proyecto.
Criterio de medición de obra: Se medirá el número de unidades realmente ejecutadas según especificaciones de Proyecto.

| Código | Ud | Descripción | Rendimiento | Precio | Importe |
|---|---|---|---|---|---|
| mt39mch010ed | Ud | Montacargas hidráulico para 1000 kg, de 5 detenidas (6 m), de 2x2 m de plataforma, con guías y un pistón. (material) | 1 | 25594.75 | 25594.750 |
| mo016 | h | Técnico instalador de aparatos elevadores. (mano de obra) | 65.2 | 10.93 | 712.636 |
| mo085 | h | Ayudante instalador de aparatos elevadores. (mano de obra) | 65.326 | 6.81 | 444.870 |
| % | % | Herramienta menor | 2 % | 26752.256 | 535.045 |
|  |  | Costes directos |  |  | 27287.301 |
