# Aireador de admisión para ventilación

- Propiedad del archivo: CYPE Ingenieros S.A.
- Formato: FIEBDC-3/2016
- Programa: Generador de precios de la construcción. CYPE Ingenieros, S.A.
- Fecha: 26/06/2024
- Ámbito geográfico: Ecuador
- Divisa: USD
- Costes indirectos: 3 %
- Gastos generales: 13 %
- Beneficio industrial: 6 %
- IVA: 12 %

## I Instalaciones

### IV Ventilación

#### IVA Aberturas para ventilación

**IVA010** Ud Aireador de admisión para ventilación.
Aireador de admisión graduable, de aluminio lacado en color a elegir de la carta RAL, caudal máximo 10 l/s, de 1200x80x12 mm, con abertura de 800x12 mm, aislamiento acústico de 39 dBA y filtro antipolución. Incluso elementos de fijación.
Incluye: Replanteo. Montaje. Colocación y fijación del aireador encima de la carpintería.
Criterio de medición de proyecto: Número de unidades previstas, según documentación gráfica de Proyecto.
Criterio de medición de obra: Se medirá el número de unidades realmente ejecutadas según especificaciones de Proyecto.

| Código | Ud | Descripción | Rendimiento | Precio | Importe |
|---|---|---|---|---|---|
| mt42sva235a | Ud | Aireador de admisión graduable, de aluminio lacado en color a elegir de la carta RAL, caudal máximo 10 l/s, de 1200x80x12 mm, con abertura de 800x12 mm, aislamiento acústico de 39 dBA y filtro antipolución tipo S30, para colocar en posición horizontal encima de la carpintería exterior de aluminio o PVC, hasta 80 mm de profundidad, con elementos de fijación. (material) | 1 | 78.65 | 78.650 |
| mo011 | h | Montador. (mano de obra) | 0.182 | 10.62 | 1.933 |
| mo080 | h | Ayudante montador. (mano de obra) | 0.182 | 6.62 | 1.205 |
| % | % | Herramienta menor | 2 % | 81.788 | 1.636 |
|  |  | Costes directos |  |  | 83.424 |

Residuos:
- colocación: mt42sva235a; factor de residuo 0.024

## Recursos

**mt42sva235a** Ud Aireador de admisión graduable
Datos técnicos: Coste energético 307.655 MJ; Emisión de CO2 21.990 kg; Código LER 17 04 02; Masa del elemento 2.8 kg; Volumen 0.001867 m3
Residuos:
- embalaje: re170203 Plástico. (componente de residuo); rendimiento 0.008 kg; Código LER 17 02 03; Masa del elemento 1 kg; Volumen 0.001667 m3
