# Pieza especial con juntas de EPDM para ducto de ventilación de sección circular

- Propiedad del archivo: CYPE Ingenieros S.A.
- Formato: FIEBDC-3/2016
- Programa: Generador de precios de la construcción. CYPE Ingenieros, S.A.
- Fecha: 26/06/2024
- Ámbito geográfico: Ecuador
- Divisa: USD
- Costes indirectos: 3 %
- Gastos generales: 13 %
- Beneficio industrial: 6 %
- IVA: 12 %

## I Instalaciones

### IV Ventilación

#### IVG Ventilación mecánica para garajes

**IVG027** Ud Pieza especial con juntas de EPDM para ducto de ventilación de sección circular.
Codo 30° con juntas de EPDM de doble labio, para ducto circular de acero galvanizado, de 125 mm de diámetro, en la red de ductos de ventilación.
Incluye: Colocación y fijación de las piezas especiales prefabricadas a la red de ductos.
Criterio de medición de proyecto: Número de unidades previstas, según documentación gráfica de Proyecto.
Criterio de medición de obra: Se medirá el número de unidades realmente ejecutadas según especificaciones de Proyecto.

| Código | Ud | Descripción | Rendimiento | Precio | Importe |
|---|---|---|---|---|---|
| mt42cos218abb | Ud | Codo 30° con juntas de EPDM de doble labio, para ducto circular de acero galvanizado, de 125 mm de diámetro, estanqueidad al aire clase D. (material) | 1 | 22.23 | 22.230 |
| mo013 | h | Colocador de ductos metálicos. (mano de obra) | 0.061 | 10.62 | 0.648 |
| mo084 | h | Ayudante colocador de ductos metálicos. (mano de obra) | 0.061 | 6.62 | 0.404 |
| % | % | Herramienta menor | 2 % | 23.282 | 0.466 |
|  |  | Costes directos |  |  | 23.748 |
