# Rejilla para exteriores

- Propiedad del archivo: CYPE Ingenieros S.A.
- Formato: FIEBDC-3/2016
- Programa: Generador de precios de la construcción. CYPE Ingenieros, S.A.
- Fecha: 16/10/2024
- Ámbito geográfico: Ecuador
- Divisa: USD
- Costes indirectos: 3 %
- Gastos generales: 13 %
- Beneficio industrial: 6 %
- IVA: 12 %

## I Instalaciones

### IV Ventilación

#### IVM Ventilación mecánica

**IVM024** Ud Rejilla para exteriores.
Rejilla circular de plástico, con lamas horizontales fijas, salida de aire con inclinación de 15°, color blanco RAL 9010, con mosquitera, para ducto de admisión o extracción, de 100 mm de diámetro. Incluso elementos de fijación.
Incluye: Replanteo. Colocación y fijación.
Criterio de medición de proyecto: Número de unidades previstas, según documentación gráfica de Proyecto.
Criterio de medición de obra: Se medirá el número de unidades realmente ejecutadas según especificaciones de Proyecto.

| Código | Ud | Descripción | Rendimiento | Precio | Importe |
|---|---|---|---|---|---|
| mt42sva170a | Ud | Rejilla circular de plástico, con lamas horizontales fijas, salida de aire con inclinación de 15°, color blanco RAL 9010, con mosquitera, para ducto de admisión o extracción, de 100 mm de diámetro, con elementos de fijación. (material) | 1 | 13.03 | 13.030 |
| mo011 | h | Montador. (mano de obra) | 0.303 | 10.93 | 3.312 |
| mo080 | h | Ayudante montador. (mano de obra) | 0.303 | 6.82 | 2.066 |
| % | % | Herramienta menor | 2 % | 18.408 | 0.368 |
|  |  | Costes directos |  |  | 18.776 |

## Recursos

**mt42sva170a** Ud Rejilla circular de plástico
Datos técnicos: Coste energético 14.571 MJ; Emisión de CO2 0.783 kg
Residuos:
- embalaje: re150101 Envases de papel y cartón. (componente de residuo); rendimiento 0.072 kg; Código LER 15 01 01; Masa del elemento 1 kg; Volumen 0.001333 m3
