# Toma de aire exterior

- Propiedad del archivo: CYPE Ingenieros S.A.
- Formato: FIEBDC-3/2016
- Programa: Generador de precios de la construcción. CYPE Ingenieros, S.A.
- Fecha: 16/10/2024
- Ámbito geográfico: Ecuador
- Divisa: USD
- Costes indirectos: 3 %
- Gastos generales: 13 %
- Beneficio industrial: 6 %
- IVA: 12 %

## I Instalaciones

### IV Ventilación

#### IVU Ventilación geotérmica: pozos canadienses

**IVU010** Ud Toma de aire exterior.
Toma de aire exterior, de acero galvanizado, de 300x300x800 mm, con conexión para ducto de 200 mm de diámetro, filtro ISO Coarse 65% (G4), rejilla y sombrero con bisagras para acceder al filtro.
Incluye: Colocación y fijación. Conexionado.
Criterio de medición de proyecto: Número de unidades previstas, según documentación gráfica de Proyecto.
Criterio de medición de obra: Se medirá el número de unidades realmente ejecutadas según especificaciones de Proyecto.

| Código | Ud | Descripción | Rendimiento | Precio | Importe |
|---|---|---|---|---|---|
| mt42vgg010a | Ud | Toma de aire exterior, de acero galvanizado, de 300x300x800 mm, con conexión para ducto de 200 mm de diámetro, filtro ISO Coarse 65% (G4), rejilla y sombrero con bisagras para acceder al filtro. (material) | 1 | 1108.82 | 1108.820 |
| mo011 | h | Montador. (mano de obra) | 0.363 | 10.93 | 3.968 |
| mo080 | h | Ayudante montador. (mano de obra) | 0.363 | 6.82 | 2.476 |
| % | % | Herramienta menor | 2 % | 1115.264 | 22.305 |
|  |  | Costes directos |  |  | 1137.569 |
