# Puerta interior corrediza, de madera

- Propiedad del archivo: CYPE Ingenieros S.A.
- Formato: FIEBDC-3/2016
- Programa: Generador de precios de la construcción. CYPE Ingenieros, S.A.
- Fecha: 19/06/2025
- Ámbito geográfico: Ecuador
- Divisa: USD
- Costes indirectos: 3 %
- Gastos generales: 13 %
- Beneficio industrial: 6 %
- IVA: 12 %

## L Carpintería, closets, cerrajería, vidrios y protecciones solares

### LP Puertas interiores

#### LPM De madera

**LPM021** Ud Puerta interior corrediza, de madera.
Puerta interior corrediza para doble tabique con hueco, panelada, de una hoja de 205x60x3,8 cm, con bastidor, refuerzos y paneles de madera maciza de laurel, acabada en crudo para barnizar en obra; marco de madera maciza. Incluso tapamarcos del mismo material y acabado que la hoja, herrajes de colgar, de cierre y tiradera con manecilla para cierre de aluminio, serie básica.
Incluye: Presentación de la puerta. Colocación, aplomado y nivelación de marcos. Recibido a la obra de los elementos de fijación de marcos. Colocación de los herrajes de colgar y guías. Colocación de la hoja. Colocación de los herrajes de cierre. Colocación de accesorios. Ajuste final.
Criterio de medición de proyecto: Número de unidades previstas, según documentación gráfica de Proyecto.
Criterio de medición de obra: Se medirá el número de unidades realmente ejecutadas según especificaciones de Proyecto.

| Código | Ud | Descripción | Rendimiento | Precio | Importe |
|---|---|---|---|---|---|
| mt22aap012a | Ud | Marco de madera maciza, para puerta de una hoja, con elementos de fijación. (material) | 2 | 32.9 | 65.800 |
| mt23ppb100a | Ud | Herrajes de colgar, kit para puerta corrediza. (material) | 1 | 12.27 | 12.270 |
| mt23ppb102c | m | Carril puerta corrediza doble aluminio. (material) | 1.53 | 13.98 | 21.389 |
| mt22pec020aa | Ud | Hoja de puerta interior panelada, compuesta por bastidor, refuerzos y paneles de madera maciza de laurel, acabada en crudo para barnizar en obra, 205x60x3,8 cm, según NTE INEN 1 995, incluso tapamarcos, para puerta corrediza. (material) | 1 | 86.56 | 86.560 |
| mt23hba020j | Ud | Tiradera con manecilla para cierre de aluminio, serie básica, para puerta interior corrediza, para interior. (material) | 1 | 40.2 | 40.200 |
| mo017 | h | Carpintero. (mano de obra) | 1.608 | 11.27 | 18.122 |
| mo058 | h | Ayudante carpintero. (mano de obra) | 1.608 | 7.16 | 11.513 |
| % | % | Herramienta menor | 2 % | 255.854 | 5.117 |
|  |  | Costes directos |  |  | 260.971 |

Residuos:
- colocación: mt22aap012a Marco de madera maciza, para puerta de una hoja, con elementos de fijación; factor de residuo 0.013713

## Recursos

**mt22aap012a** Ud Marco de madera maciza, para puerta de una hoja, con elementos de fijación
Datos técnicos: Coste energético 1637.958 MJ; Emisión de CO2 -21.929 kg; Código LER 17 02 01; Masa del elemento 12 kg; Volumen 0.010909 m3
Residuos:
- embalaje: re170203 Plástico. (componente de residuo); rendimiento 0.081 kg; Código LER 17 02 03; Masa del elemento 1 kg; Volumen 0.001667 m3

**mt23hba020j** Ud Tiradera con manecilla para cierre de aluminio, serie básica, para puerta interior corrediza, para interior
Datos técnicos: Coste energético 3.285 MJ; Emisión de CO2 0.300 kg
Residuos:
- embalaje: re150101 Envases de papel y cartón. (componente de residuo); rendimiento 0.072 kg; Código LER 15 01 01; Masa del elemento 1 kg; Volumen 0.001333 m3
