# Persiana veneciana exterior

- Propiedad del archivo: CYPE Ingenieros S.A.
- Formato: FIEBDC-3/2016
- Programa: Generador de precios de la construcción. CYPE Ingenieros, S.A.
- Fecha: 16/10/2024
- Ámbito geográfico: Ecuador
- Divisa: USD
- Costes indirectos: 3 %
- Gastos generales: 13 %
- Beneficio industrial: 6 %
- IVA: 12 %

## L Carpintería, closets, cerrajería, vidrios y protecciones solares

### LS Protecciones solares

#### LSN Persianas venecianas

**LSN010** Ud Persiana veneciana exterior.
Persiana veneciana exterior de aluminio, de 600 mm de anchura y de 1000 mm de altura, con lamas orientables perfiladas de 50 mm de aluminio resistente a la corrosión de color blanco, cajón superior de aluminio de 57x52 cm de sección y guías de cables envainados, accionamiento manual mediante manija fija con maniobra desde el exterior, en el lado derecho; fijada en el dintel con anclajes mecánicos. Incluso herrajes y accesorios.
Incluye: Replanteo. Anclaje al paramento de los elementos de fijación. Montaje de la persiana veneciana. Montaje de los accesorios del accionamiento.
Criterio de medición de proyecto: Número de unidades previstas, según documentación gráfica de Proyecto.
Criterio de medición de obra: Se medirá el número de unidades realmente ejecutadas según especificaciones de Proyecto.

| Código | Ud | Descripción | Rendimiento | Precio | Importe |
|---|---|---|---|---|---|
| mt44vem010aaaa | Ud | Persiana veneciana exterior de aluminio, de 600 mm de anchura y de 1000 mm de altura, con lamas orientables perfiladas de 50 mm de aluminio resistente a la corrosión de color blanco, cajón superior de aluminio de 57x52 cm de sección y guías de cables envainados, incluso anclajes mecánicos para fijación al soporte. (material) | 1 | 380.79 | 380.790 |
| mt44vem020a | Ud | Manija fija para maniobra desde el exterior, en el lado derecho. (material) | 1 | 14 | 14.000 |
| mo011 | h | Montador. (mano de obra) | 1.949 | 10.93 | 21.303 |
| mo080 | h | Ayudante montador. (mano de obra) | 2.924 | 6.82 | 19.942 |
| % | % | Herramienta menor | 2 % | 436.035 | 8.721 |
|  |  | Costes directos |  |  | 444.756 |

## Recursos

**mt44vem010aaaa** Ud Persiana veneciana exterior de aluminio
Datos técnicos: Coste energético 215.116 MJ; Emisión de CO2 14.718 kg
Residuos:
- embalaje: re150101 Envases de papel y cartón. (componente de residuo); rendimiento 0.132 kg; Código LER 15 01 01; Masa del elemento 1 kg; Volumen 0.001333 m3
- embalaje: re170201 Madera. (componente de residuo); rendimiento 0.073 kg; Código LER 17 02 01; Masa del elemento 1 kg; Volumen 0.000909 m3
- embalaje: re170203 Plástico. (componente de residuo); rendimiento 0.094 kg; Código LER 17 02 03; Masa del elemento 1 kg; Volumen 0.001667 m3
- embalaje: re170604 Materiales de aislamiento distintos de los especificados en los códigos 17 06 01 y 17 06 03. (componente de residuo); rendimiento 0.019 kg; Código LER 17 06 04; Masa del elemento 1 kg; Volumen 0.001667 m3
