# Contraventana de madera, de hojas corredizas

- Propiedad del archivo: CYPE Ingenieros S.A.
- Formato: FIEBDC-3/2016
- Programa: Generador de precios de la construcción. CYPE Ingenieros, S.A.
- Fecha: 26/06/2024
- Ámbito geográfico: Ecuador
- Divisa: USD
- Costes indirectos: 3 %
- Gastos generales: 13 %
- Beneficio industrial: 6 %
- IVA: 12 %

## L Carpintería, closets, cerrajería, vidrios y protecciones solares

### LS Protecciones solares

#### LSV Contraventanas

**LSV035** m² Contraventana de madera, de hojas corredizas.
Contraventana de dos hojas corredizas y dos carriles de 1000x1800 mm cada hoja, de lamas horizontales fijas de madera de pino de Flandes, de 60x15 mm de sección, separadas 15 mm entre sí, con tratamiento fungicida y acabado lasurado para exterior, fijadas mecánicamente sobre el marco de aleación de aluminio 6063 con tratamiento térmico T-5, acabado anodizado natural, de 55x45 mm, con accionamiento manual, gama básica. Incluso guías, herrajes de colgar y apertura, tornillería de acero inoxidable, elementos de estanqueidad.
Incluye: Replanteo. Presentación y nivelación. Resolución de las uniones del marco a los paramentos. Montaje de elementos complementarios.
Criterio de medición de proyecto: Superficie medida según documentación gráfica de Proyecto, deduciendo los huecos de superficie mayor de 3 m².
Criterio de medición de obra: Se medirá la superficie realmente ejecutada según especificaciones de Proyecto, deduciendo los huecos de superficie mayor de 3 m².

| Código | Ud | Descripción | Rendimiento | Precio | Importe |
|---|---|---|---|---|---|
| mt22xcv040a | m² | Contraventana de lamas horizontales fijas de madera de pino de Flandes, de 60x15 mm de sección, separadas 15 mm entre sí, con tratamiento fungicida y acabado lasurado para exterior, fijadas mecánicamente sobre el marco de aleación de aluminio 6063 con tratamiento térmico T-5, acabado anodizado natural, de 55x45 mm, con accionamiento manual, gama básica, con guías, herrajes de colgar y apertura, tornillería de acero inoxidable y elementos de estanqueidad. (material) | 1 | 325.01 | 325.010 |
| mo018 | h | Cerrajero. (mano de obra) | 0.931 | 10.47 | 9.748 |
| mo059 | h | Ayudante cerrajero. (mano de obra) | 1.396 | 6.64 | 9.269 |
| % | % | Herramienta menor | 2 % | 344.027 | 6.881 |
|  |  | Costes directos |  |  | 350.908 |

## Recursos

**mt22xcv040a** m² Contraventana de lamas horizontales fijas de madera de pino de Flandes
Datos técnicos: Coste energético 1098.146 MJ; Emisión de CO2 -0.191 kg
Residuos:
- embalaje: re170203 Plástico. (componente de residuo); rendimiento 0.091 kg; Código LER 17 02 03; Masa del elemento 1 kg; Volumen 0.001667 m3
- embalaje: re170604 Materiales de aislamiento distintos de los especificados en los códigos 17 06 01 y 17 06 03. (componente de residuo); rendimiento 0.016 kg; Código LER 17 06 04; Masa del elemento 1 kg; Volumen 0.001667 m3
