# Aislamiento térmico de base de muro, con vidrio celular

- Propiedad del archivo: CYPE Ingenieros S.A.
- Formato: FIEBDC-3/2016
- Programa: Generador de precios de la construcción. CYPE Ingenieros, S.A.
- Fecha: 26/06/2024
- Ámbito geográfico: Ecuador
- Divisa: USD
- Costes indirectos: 3 %
- Gastos generales: 13 %
- Beneficio industrial: 6 %
- IVA: 12 %

## N Aislamientos e impermeabilizaciones

### NA Aislamientos térmicos

#### NAJ Puentes térmicos

**NAJ110** m Aislamiento térmico de base de muro, con vidrio celular.
Aislamiento térmico de base de muro, formado por banda de vidrio celular, de 115 mm de espesor y 115 mm de anchura, resistencia a compresión >= 1600 kPa, resistencia térmica 0,4348 m²K/W, conductividad térmica 0,05 W/(mK) y Euroclase A1 de reacción al fuego, recibida con mortero de cemento, confeccionado en obra, dosificación 1:6.
Incluye: Limpieza y preparación de la superficie soporte. Replanteo de las piezas. Corte del aislante. Aplicación del mortero. Colocación del aislamiento.
Criterio de medición de proyecto: Superficie medida según documentación gráfica de Proyecto.
Criterio de medición de obra: Se medirá la superficie realmente ejecutada según especificaciones de Proyecto.

| Código | Ud | Descripción | Rendimiento | Precio | Importe |
|---|---|---|---|---|---|
| mt16pvi040v | m | Banda de vidrio celular, de 115 mm de espesor y 115 mm de anchura, resistencia a compresión >= 1600 kPa, resistencia térmica 0,4348 m²K/W, conductividad térmica 0,05 W/(mK) y Euroclase A1 de reacción al fuego; para colocar en la base de muros. (material) | 1 | 82.72 | 82.720 |
| mt08aaa010a | m³ | Agua. (material) | 0.006 | 1.83 | 0.011 |
| mt01arg005a | t | Arena de cantera, para mortero preparado en obra. (material) | 0.004 | 24.41 | 0.098 |
| mt08cem000c | kg | Cemento gris en sacos. (material) | 0.639 | 0.17 | 0.109 |
| mq06hor010 | h | Concretera eléctrica con una capacidad de amasado de 160 l. (maquinaria) | 0.006 | 3.75 | 0.023 |
| mo054 | h | Colocador de aislantes. (mano de obra) | 0.159 | 10.62 | 1.689 |
| mo101 | h | Ayudante colocador de aislantes. (mano de obra) | 0.159 | 6.62 | 1.053 |
| % | % | Herramienta menor | 2 % | 85.703 | 1.714 |
|  |  | Costes directos |  |  | 87.417 |

Residuos:
- colocación: mt16pvi040v; factor de residuo 0.0534041
- colocación: mt01arg005a Arena de cantera, para mortero preparado en obra; factor de residuo 0.00501329
- colocación: mt08cem000c Cemento gris en sacos; factor de residuo 0.0063

## Recursos

**mt16pvi040v** m Banda de vidrio celular
Datos técnicos: Coste energético 75.951 MJ; Emisión de CO2 3.187 kg; Código LER 17 06 04; Masa del elemento 2.18 kg; Volumen 0.003633 m3
Residuos:
- embalaje: re170203 Plástico. (componente de residuo); rendimiento 0.005 kg; Código LER 17 02 03; Masa del elemento 1 kg; Volumen 0.001667 m3

**mt08aaa010a** m³ Agua
Datos técnicos: Coste energético 60.000 MJ; Emisión de CO2 30.000 kg

**mt01arg005a** t Arena de cantera, para mortero preparado en obra
Datos técnicos: Coste energético 75.000 MJ; Emisión de CO2 4.000 kg; Código LER 01 04 08; Masa del elemento 1000 kg; Volumen 0.666667 m3

**mt08cem000c** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico; rendimiento 0.003 kg
