# Barrera cortafuegos con aislamiento térmico, en cámara de aire de fachada ventilada

- Propiedad del archivo: CYPE Ingenieros S.A.
- Formato: FIEBDC-3/2016
- Programa: Generador de precios de la construcción. CYPE Ingenieros, S.A.
- Fecha: 26/06/2024
- Ámbito geográfico: Ecuador
- Divisa: USD
- Costes indirectos: 3 %
- Gastos generales: 13 %
- Beneficio industrial: 6 %
- IVA: 12 %

## N Aislamientos e impermeabilizaciones

### NA Aislamientos térmicos

#### NAQ Fachadas ventiladas

**NAQ100** m Barrera cortafuegos con aislamiento térmico, en cámara de aire de fachada ventilada.
Barrera cortafuegos con aislamiento térmico en cámara de aire de fachada ventilada, con resistencia al fuego EI 60, con banda rígida de lana de roca volcánica, totalmente envuelta con una lámina de aluminio y polietileno que actúa como barrera de vapor, con una lámina intumescente en la cara vista, de 55 mm de anchura y 90 mm de espesor. Incluso tornillos en forma de hélice para la fijación de la lámina intumescente y pletinas de acero galvanizado para la fijación a la superficie soporte.
Incluye: Replanteo y corte del aislamiento. Colocación del aislamiento. Fijación del aislamiento. Resolución de puntos singulares.
Criterio de medición de proyecto: Longitud medida según documentación gráfica de Proyecto.
Criterio de medición de obra: Se medirá la longitud realmente ejecutada según especificaciones de Proyecto.

| Código | Ud | Descripción | Rendimiento | Precio | Importe |
|---|---|---|---|---|---|
| mt16lrw300aa | m | Banda rígida de lana de roca volcánica, totalmente envuelta con una lámina de aluminio y polietileno que actúa como barrera de vapor, con una lámina intumescente en la cara vista, de 55 mm de anchura y 90 mm de espesor, Euroclase A1 de reacción al fuego. Incluso tornillos en forma de hélice para la fijación de la lámina intumescente y pletinas de acero galvanizado para la fijación a la superficie soporte. (material) | 1 | 39.24 | 39.240 |
| mo054 | h | Colocador de aislantes. (mano de obra) | 0.061 | 10.62 | 0.648 |
| mo101 | h | Ayudante colocador de aislantes. (mano de obra) | 0.061 | 6.62 | 0.404 |
| % | % | Herramienta menor | 2 % | 40.292 | 0.806 |
|  |  | Costes directos |  |  | 41.098 |
