# Aislamiento acústico del perímetro de apoyo de tabique de placas, con banda desolidarizadora de polietileno

- Propiedad del archivo: CYPE Ingenieros S.A.
- Formato: FIEBDC-3/2016
- Programa: Generador de precios de la construcción. CYPE Ingenieros, S.A.
- Fecha: 17/10/2024
- Ámbito geográfico: Ecuador
- Divisa: USD
- Costes indirectos: 3 %
- Gastos generales: 13 %
- Beneficio industrial: 6 %
- IVA: 12 %

## N Aislamientos e impermeabilizaciones

### NB Aislamientos acústicos

#### NBJ Puentes acústicos

**NBJ010** m Aislamiento acústico del perímetro de apoyo de tabique de placas, con banda desolidarizadora de polietileno.
Aislamiento acústico del perímetro de apoyo de tabique de placas, realizado con banda autoadhesiva desolidarizante, de 46 mm de anchura y de 3,9 mm de espesor, formada por una lámina de polietileno de alta resistencia y una lámina viscoelástica de alta densidad, resistencia térmica 0,078 m²K/W, conductividad térmica 0,05 W/(mK) y rigidez dinámica inferior a 100 MN/m³, para garantizar su desolidarización y optimizar el aislamiento acústico.
Incluye: Limpieza y preparación de la superficie. Corte de la banda desolidarizadora. Colocación de las bandas elásticas en la base y en los laterales. Colocación de las bandas elásticas en el encuentro del tabique con la losa superior.
Criterio de medición de proyecto: Longitud medida según documentación gráfica de Proyecto.
Criterio de medición de obra: Se medirá la longitud realmente ejecutada según especificaciones de Proyecto.

| Código | Ud | Descripción | Rendimiento | Precio | Importe |
|---|---|---|---|---|---|
| mt16ptd015y | m | Banda autoadhesiva desolidarizante, de 46 mm de anchura y de 3,9 mm de espesor, formada por una lámina de polietileno de alta resistencia y una lámina viscoelástica de alta densidad, resistencia térmica 0,078 m²K/W, conductividad térmica 0,05 W/(mK) y rigidez dinámica inferior a 100 MN/m³, Euroclase B-s1, d0 de reacción al fuego; proporcionando una reducción del nivel global ponderado de presión de ruido aéreo de 3 dBA. (material) | 1.1 | 1.23 | 1.353 |
| mo100 | h | Ayudante montador de mamparas y sistemas de placas. (mano de obra) | 0.061 | 6.82 | 0.416 |
| % | % | Herramienta menor | 2 % | 1.769 | 0.035 |
|  |  | Costes directos |  |  | 1.804 |

Residuos:
- colocación: mt16ptd015y; factor de residuo 0.07

## Recursos

**mt16ptd015y** m Banda autoadhesiva desolidarizante
Datos técnicos: Coste energético 6.147 MJ; Emisión de CO2 0.220 kg; Código LER 17 03 02; Masa del elemento 0.115 kg; Volumen 0.000115 m3
Residuos:
- embalaje: re170203 Plástico. (componente de residuo); rendimiento 0.02 kg; Código LER 17 02 03; Masa del elemento 1 kg; Volumen 0.001667 m3
