# Aislamiento acústico a ruido aéreo y de impacto bajo suelos de madera y laminados, con láminas viscoelásticas

- Propiedad del archivo: CYPE Ingenieros S.A.
- Formato: FIEBDC-3/2016
- Programa: Generador de precios de la construcción. CYPE Ingenieros, S.A.
- Fecha: 26/06/2024
- Ámbito geográfico: Ecuador
- Divisa: USD
- Costes indirectos: 3 %
- Gastos generales: 13 %
- Beneficio industrial: 6 %
- IVA: 12 %

## N Aislamientos e impermeabilizaciones

### NB Aislamientos acústicos

#### NBM Suelos de madera y laminados

**NBM050** m² Aislamiento acústico a ruido aéreo y de impacto bajo suelos de madera y laminados, con láminas viscoelásticas.
Aislamiento acústico a ruido aéreo y de impacto bajo suelos de madera y laminados, con láminas viscoelásticas de alta densidad, de 5 mm de espesor y desolidarización perimetral realizada con el mismo material aislante. Colocación en obra: a testa. Incluso cinta viscoelástica autoadhesiva, para sellado de juntas.
Criterio de valoración económica: El precio no incluye el suelo de madera o laminado.
Incluye: Limpieza y preparación de la superficie soporte. Colocación del aislamiento sobre la superficie soporte. Corte del aislamiento. Sellado de juntas y uniones.
Criterio de medición de proyecto: Superficie medida según documentación gráfica de Proyecto.
Criterio de medición de obra: Se medirá la superficie realmente ejecutada según especificaciones de Proyecto.

| Código | Ud | Descripción | Rendimiento | Precio | Importe |
|---|---|---|---|---|---|
| mt16pts020fdb | m² | Lámina viscoelástica de alta densidad, de 5 mm de espesor; con 34 dB de índice global de reducción acústica, Rw. (material) | 1.15 | 7.58 | 8.717 |
| mt16pnc010a | m | Cinta viscoelástica autoadhesiva, con autoprotección de aluminio, de 50 mm de anchura y de 1,5 mm de espesor, para sellado de juntas. (material) | 0.1 | 1.12 | 0.112 |
| mo054 | h | Colocador de aislantes. (mano de obra) | 0.123 | 10.62 | 1.306 |
| mo101 | h | Ayudante colocador de aislantes. (mano de obra) | 0.123 | 6.62 | 0.814 |
| % | % | Herramienta menor | 2 % | 10.949 | 0.219 |
|  |  | Costes directos |  |  | 11.168 |

Residuos:
- colocación: mt16pts020fdb Lámina viscoelástica de alta densidad, de 5 mm de espesor; con 34 dB de índice global de reducción acústica, Rw; factor de residuo 0.07

## Recursos

**mt16pts020fdb** m² Lámina viscoelástica de alta densidad, de 5 mm de espesor; con 34 dB de índice global de reducción acústica, Rw
Datos técnicos: Coste energético 441.944 MJ; Emisión de CO2 17.241 kg; Código LER 17 03 02; Masa del elemento 10 kg; Volumen 0.01 m3
Residuos:
- embalaje: re170203 Plástico. (componente de residuo); rendimiento 0.05 kg; Código LER 17 02 03; Masa del elemento 1 kg; Volumen 0.001667 m3
