# Drenaje de suelos flotantes con placas de nódulos de polietileno

- Propiedad del archivo: CYPE Ingenieros S.A.
- Formato: FIEBDC-3/2016
- Programa: Generador de precios de la construcción. CYPE Ingenieros, S.A.
- Fecha: 26/06/2024
- Ámbito geográfico: Ecuador
- Divisa: USD
- Costes indirectos: 3 %
- Gastos generales: 13 %
- Beneficio industrial: 6 %
- IVA: 12 %

## N Aislamientos e impermeabilizaciones

### ND Drenajes

#### NDL Suelos flotantes

**NDL010** m² Drenaje de suelos flotantes con placas de nódulos de polietileno.
Drenaje de suelos flotantes con placa de nódulos, de polietileno de alta resistencia a la compresión con aberturas y canales de drenaje, 120x90 cm, colocada directamente sobre la impermeabilización.
Incluye: Limpieza y preparación de la superficie soporte. Corte y preparación de la placa drenante. Colocación de la placa drenante.
Criterio de medición de proyecto: Superficie medida según documentación gráfica de Proyecto.
Criterio de medición de obra: Se medirá la superficie realmente ejecutada según especificaciones de Proyecto.

| Código | Ud | Descripción | Rendimiento | Precio | Importe |
|---|---|---|---|---|---|
| mt17sch060a | m² | Placa de nódulos, de polietileno de alta resistencia a la compresión con aberturas y canales de drenaje, 120x90 cm, para tubos de 14 mm de diámetro, paso del tubo múltiplo de 7,5 cm, unión entre placas mediante solape de una fila de nódulos. (material) | 1 | 27.14 | 27.140 |
| mo029 | h | Aplicador de láminas impermeabilizantes. (mano de obra) | 0.049 | 10.34 | 0.507 |
| mo067 | h | Ayudante aplicador de láminas impermeabilizantes. (mano de obra) | 0.049 | 6.62 | 0.324 |
| % | % | Herramienta menor | 2 % | 27.971 | 0.559 |
|  |  | Costes directos |  |  | 28.530 |
