# Barrera anticapilaridad en arranque de muro de mampostería, con plancha de plomo

- Propiedad del archivo: CYPE Ingenieros S.A.
- Formato: FIEBDC-3/2016
- Programa: Generador de precios de la construcción. CYPE Ingenieros, S.A.
- Fecha: 26/06/2024
- Ámbito geográfico: Ecuador
- Divisa: USD
- Costes indirectos: 3 %
- Gastos generales: 13 %
- Beneficio industrial: 6 %
- IVA: 12 %

## N Aislamientos e impermeabilizaciones

### NH Tratamiento de humedades por capilaridad

#### NHB Barreras físicas

**NHB010** m Barrera anticapilaridad en arranque de muro de mampostería, con plancha de plomo.
Barrera anticapilaridad en arranque de muro de mampostería, de 25 cm de espesor, realizada con plancha de plomo laminado de 5 mm de espesor, colocada con solapes; previa apertura de hueco, de manera alterna, por las dos caras del muro, retirando las piezas de la mampostería, sin afectar a la estabilidad de la hoja o de los elementos constructivos contiguos; y posterior reposición de las piezas y retacado con mortero tixotrópico, monocomponente, modificado con polímeros, Euroclase A1 de reacción al fuego.
Criterio de valoración económica: El precio no incluye el montaje y desmontaje del apeo del muro.
Incluye: Replanteo. Apertura de huecos en el muro. Limpieza y preparación de la superficie en la que ha de alojarse la plancha de plomo. Colocación de la plancha de plomo. Reposición de las piezas. Retacado con mortero. Retirada y acopio de escombros. Carga manual de escombros sobre camión o contenedor.
Criterio de medición de proyecto: Longitud medida según documentación gráfica de Proyecto.
Criterio de medición de obra: Se medirá la longitud realmente ejecutada según especificaciones de Proyecto.

| Código | Ud | Descripción | Rendimiento | Precio | Importe |
|---|---|---|---|---|---|
| mt15dra040b | m² | Plancha de plomo laminado de 5 mm de espesor y 11,4 kg/dm³ de peso específico. (material) | 0.367 | 162.8 | 59.748 |
| mt09rem130b | kg | Mortero tixotrópico, monocomponente, modificado con polímeros, compuesto por cemento, agregados seleccionados, humo de sílice, fibras, resinas sintéticas y aditivos especiales, con una resistencia a compresión a 28 días mayor o igual a 18 N/mm² y un módulo de elasticidad de 13000 N/mm², Euroclase A1 de reacción al fuego, para reparación no estructural del hormigón. (material) | 1 | 1.09 | 1.090 |
| mq08lch030 | h | Equipo de chorro de aire a presión. (maquinaria) | 0.232 | 3.46 | 0.803 |
| mo020 | h | Albañil. (mano de obra) | 1.506 | 10.34 | 15.572 |
| mo113 | h | Peón de albañil. (mano de obra) | 1.106 | 6.38 | 7.056 |
| % | % | Herramienta menor | 2 % | 84.269 | 1.685 |
|  |  | Costes directos |  |  | 85.954 |

Residuos:
- colocación: mt15dra040b Plancha de plomo laminado de 5 mm de espesor y 11,4 kg/dm³ de peso específico; factor de residuo 0.024
- colocación: mt09rem130b; factor de residuo 0.0063

## Recursos

**mt15dra040b** m² Plancha de plomo laminado de 5 mm de espesor y 11,4 kg/dm³ de peso específico
Datos técnicos: Coste energético 6136.870 MJ; Emisión de CO2 85.084 kg; Código LER 17 04 03; Masa del elemento 57 kg; Volumen 0.038 m3
Residuos:
- embalaje: re170203 Plástico. (componente de residuo); rendimiento 0.032 kg; Código LER 17 02 03; Masa del elemento 1 kg; Volumen 0.001667 m3

**mt09rem130b** kg Mortero tixotrópico
Datos técnicos: Coste energético 8.384 MJ; Emisión de CO2 0.544 kg; Código LER 17 01 01; Masa del elemento 1 kg; Volumen 0.000667 m3
Residuos:
- embalaje: re150101 Envases de papel y cartón. (componente de residuo); rendimiento 0.014 kg; Código LER 15 01 01; Masa del elemento 1 kg; Volumen 0.001333 m3
- embalaje: re170201 Madera. (componente de residuo); rendimiento 0.001 kg; Código LER 17 02 01; Masa del elemento 1 kg; Volumen 0.000909 m3
- embalaje: re170203 Plástico; rendimiento 0.003 kg
