# Impermeabilización de alféizar con láminas asfálticas

- Propiedad del archivo: CYPE Ingenieros S.A.
- Formato: FIEBDC-3/2016
- Programa: Generador de precios de la construcción. CYPE Ingenieros, S.A.
- Fecha: 26/06/2024
- Ámbito geográfico: Ecuador
- Divisa: USD
- Costes indirectos: 3 %
- Gastos generales: 13 %
- Beneficio industrial: 6 %
- IVA: 12 %

## N Aislamientos e impermeabilizaciones

### NI Impermeabilizaciones

#### NIF Fachadas

**NIF031** m Impermeabilización de alféizar con láminas asfálticas.
Impermeabilización de alféizar con lámina autoadhesiva de betún modificado con elastómero SBS, LBA-40/G-FV, con armadura de fieltro de fibra de vidrio de 60 g/m², de superficie autoprotegida (protección mineral en la cara exterior y un film siliconado extraíble en la cara interior), tipo monocapa, totalmente adherida al soporte con soplete, previa imprimación con emulsión asfáltica aniónica con cargas, preparada para recibir el alféizar.
Criterio de valoración económica: El precio no incluye el alféizar.
Incluye: Limpieza y preparación de la superficie. Aplicación de la imprimación. Colocación de la impermeabilización.
Criterio de medición de proyecto: Longitud medida según documentación gráfica de Proyecto.
Criterio de medición de obra: Se medirá la longitud realmente ejecutada según especificaciones de Proyecto.

| Código | Ud | Descripción | Rendimiento | Precio | Importe |
|---|---|---|---|---|---|
| mt14iea020c | kg | Emulsión asfáltica aniónica con cargas. (material) | 0.15 | 4.64 | 0.696 |
| mt14lga020a | m² | Lámina autoadhesiva de betún modificado con elastómero SBS, LBA-40/G-FV, de 2,5 mm de espesor, masa nominal 4 kg/m², con armadura de fieltro de fibra de vidrio de 60 g/m², de superficie autoprotegida (protección mineral en la cara exterior y un film siliconado extraíble en la cara interior). Según NTE INEN-UNE-EN 13707. (material) | 0.315 | 11.08 | 3.490 |
| mo029 | h | Aplicador de láminas impermeabilizantes. (mano de obra) | 0.188 | 10.34 | 1.944 |
| mo067 | h | Ayudante aplicador de láminas impermeabilizantes. (mano de obra) | 0.188 | 6.62 | 1.245 |
| % | % | Herramienta menor | 2 % | 7.375 | 0.148 |
|  |  | Costes directos |  |  | 7.523 |

Residuos:
- colocación: mt14iea020c Emulsión asfáltica aniónica con cargas; factor de residuo 0.007
- colocación: mt14lga020a; factor de residuo 0.0602572

## Recursos

**mt14iea020c** kg Emulsión asfáltica aniónica con cargas
Datos técnicos: Coste energético 31.940 MJ; Emisión de CO2 0.230 kg; Código LER 17 03 02; Masa del elemento 1 kg; Volumen 0.001 m3

**mt14lga020a** m² Lámina autoadhesiva de betún modificado con elastómero SBS
Datos técnicos: Coste energético 233.743 MJ; Emisión de CO2 6.587 kg; Código LER 17 03 02; Masa del elemento 4 kg; Volumen 0.004 m3
Residuos:
- embalaje: re170203 Plástico. (componente de residuo); rendimiento 0.056 kg; Código LER 17 02 03; Masa del elemento 1 kg; Volumen 0.001667 m3
