# Impermeabilización de junta de construcción en contacto con el agua, con perfil hidroexpansivo

- Propiedad del archivo: CYPE Ingenieros S.A.
- Formato: FIEBDC-3/2016
- Programa: Generador de precios de la construcción. CYPE Ingenieros, S.A.
- Fecha: 26/06/2024
- Ámbito geográfico: Ecuador
- Divisa: USD
- Costes indirectos: 3 %
- Gastos generales: 13 %
- Beneficio industrial: 6 %
- IVA: 12 %

## N Aislamientos e impermeabilizaciones

### NI Impermeabilizaciones

#### NIJ Juntas

**NIJ111** m Impermeabilización de junta de construcción en contacto con el agua, con perfil hidroexpansivo.
Impermeabilización de junta de construcción, vertical u horizontal, expuesta a presión hidrostática, temporal o permanente, con perfil hidroexpansivo, de resinas hidrofílicas, de 20x7 mm, con una capacidad de hinchamiento en presencia de agua salina del 400%, colocado con solapes, fijado con clavos cada 30 cm.
Incluye: Limpieza del soporte. Replanteo. Colocación del perfil. Fijación mecánica del perfil.
Criterio de medición de proyecto: Longitud medida según documentación gráfica de Proyecto.
Criterio de medición de obra: Se medirá la longitud realmente ejecutada según especificaciones de Proyecto.

| Código | Ud | Descripción | Rendimiento | Precio | Importe |
|---|---|---|---|---|---|
| mt15sju020b | m | Perfil hidroexpansivo, de resinas hidrofílicas, de 20x7 mm, con una capacidad de hinchamiento en presencia de agua salina del 400%. (material) | 1.05 | 12.19 | 12.800 |
| mt50spa100a | Ud | Punta de acero de 14x40 mm (diámetro 2,3 mm). (material) | 3 | 0.02 | 0.060 |
| mo032 | h | Aplicador de productos impermeabilizantes. (mano de obra) | 0.122 | 10.34 | 1.261 |
| % | % | Herramienta menor | 2 % | 14.121 | 0.282 |
|  |  | Costes directos |  |  | 14.403 |

Residuos:
- colocación: mt15sju020b; factor de residuo 0.06

## Recursos

**mt15sju020b** m Perfil hidroexpansivo
Datos técnicos: Coste energético 14.559 MJ; Emisión de CO2 0.602 kg; Código LER 17 09 04; Masa del elemento 0.168 kg; Volumen 0.000112 m3
Residuos:
- embalaje: re150101 Envases de papel y cartón. (componente de residuo); rendimiento 0.06 kg; Código LER 15 01 01; Masa del elemento 1 kg; Volumen 0.001333 m3
