# Sellado impermeabilizante de hueco pasamuros para paso de los tensores del encofrado, en muro de hormigón

- Propiedad del archivo: CYPE Ingenieros S.A.
- Formato: FIEBDC-3/2016
- Programa: Generador de precios de la construcción. CYPE Ingenieros, S.A.
- Fecha: 26/06/2024
- Ámbito geográfico: Ecuador
- Divisa: USD
- Costes indirectos: 3 %
- Gastos generales: 13 %
- Beneficio industrial: 6 %
- IVA: 12 %

## N Aislamientos e impermeabilizaciones

### NI Impermeabilizaciones

#### NIO Aberturas en muros

**NIO030** Ud Sellado impermeabilizante de hueco pasamuros para paso de los tensores del encofrado, en muro de hormigón.
Sellado impermeabilizante de hueco pasamuros de entre 20 y 25 mm de diámetro interior para paso de los tensores del encofrado, en muro de hormigón, con cordón de polietileno expandido de celdas cerradas, de sección circular de 20 mm de diámetro, para fondo de junta; masilla elastómera tixotrópica, monocomponente, a base de polímeros híbridos (MS), de color gris, aplicada con pistola desde el fondo de junta hacia fuera; y posterior revestimiento con mortero tixotrópico monocomponente, modificado con polímeros, reforzado con fibras de fraguado rápido (45 minutos), con una resistencia a compresión a 28 días mayor o igual a 25 N/mm² y una resistencia a la abrasión según el método Böhme de 13,6 cm³ / 50 cm², Euroclase F de reacción al fuego, Euroclase F de reacción al fuego.
Incluye: Extracción del pasamuros. Limpieza y preparación de la superficie. Colocación del fondo de junta. Aplicación del material de relleno. Aplicación del revestimiento.
Criterio de medición de proyecto: Número de unidades previstas, según documentación gráfica de Proyecto.
Criterio de medición de obra: Se medirá el número de unidades realmente ejecutadas según especificaciones de Proyecto.

| Código | Ud | Descripción | Rendimiento | Precio | Importe |
|---|---|---|---|---|---|
| mt15bas010d | m | Cordón de polietileno expandido de celdas cerradas, de sección circular de 20 mm de diámetro, para el relleno de fondo de junta. (material) | 0.25 | 0.24 | 0.060 |
| mt15bas035a | Ud | Cartucho de masilla elastómera tixotrópica, monocomponente, a base de polímeros híbridos (MS), de color gris, de 600 ml, de alta adherencia, con elevadas propiedades elásticas, resistencia al envejecimiento y a los rayos UV, dureza Shore A aproximada de 25 y alargamiento en rotura > 600%, según ISO 11600. (material) | 0.026 | 11.59 | 0.301 |
| mt09reh090a | kg | Mortero tixotrópico monocomponente, modificado con polímeros, reforzado con fibras de fraguado rápido (45 minutos), para aplicación en capa fina, con una resistencia a compresión a 28 días mayor o igual a 25 N/mm² y una resistencia a la abrasión según el método Böhme de 13,6 cm³ / 50 cm², compuesto de cementos especiales, agregados de granulometría seleccionada, polímeros especiales y fibras, con bajo contenido en cromato y exento de cloruros, para reparación superficial y acabado de estructuras de hormigón. (material) | 0.03 | 1.92 | 0.058 |
| mo070 | h | Ayudante aplicador de productos impermeabilizantes. (mano de obra) | 0.042 | 6.62 | 0.278 |
| % | % | Herramienta menor | 2 % | 0.697 | 0.014 |
|  |  | Costes directos |  |  | 0.711 |

Residuos:
- colocación: mt15bas010d; factor de residuo 0.044
- colocación: mt15bas035a; factor de residuo 0.06
- colocación: mt09reh090a; factor de residuo 0.0063

## Recursos

**mt15bas010d** m Cordón de polietileno expandido de celdas cerradas
Datos técnicos: Coste energético 46.272 MJ; Emisión de CO2 1.374 kg; Código LER 17 02 03; Masa del elemento 0.298 kg; Volumen 0.000497 m3
Residuos:
- embalaje: re170201 Madera. (componente de residuo); rendimiento 0.04 kg; Código LER 17 02 01; Masa del elemento 1 kg; Volumen 0.000909 m3

**mt15bas035a** Ud Cartucho de masilla elastómera tixotrópica
Datos técnicos: Coste energético 113.498 MJ; Emisión de CO2 5.521 kg; Código LER 17 09 04; Masa del elemento 0.72 kg; Volumen 0.00048 m3
Residuos:
- embalaje: re170203 Plástico. (componente de residuo); rendimiento 0.1 kg; Código LER 17 02 03; Masa del elemento 1 kg; Volumen 0.001667 m3

**mt09reh090a** kg Mortero tixotrópico monocomponente
Datos técnicos: Coste energético 8.384 MJ; Emisión de CO2 0.544 kg; Código LER 17 01 01; Masa del elemento 1 kg; Volumen 0.000667 m3
Residuos:
- embalaje: re150101 Envases de papel y cartón. (componente de residuo); rendimiento 0.014 kg; Código LER 15 01 01; Masa del elemento 1 kg; Volumen 0.001333 m3
- embalaje: re170201 Madera; rendimiento 0.001 kg
- embalaje: re170203 Plástico; rendimiento 0.003 kg
