# Adecuación acústico, con paneles autoportantes suspendidos de la losa

- Propiedad del archivo: CYPE Ingenieros S.A.
- Formato: FIEBDC-3/2016
- Programa: Generador de precios de la construcción. CYPE Ingenieros, S.A.
- Fecha: 26/06/2024
- Ámbito geográfico: Ecuador
- Divisa: USD
- Costes indirectos: 3 %
- Gastos generales: 13 %
- Beneficio industrial: 6 %
- IVA: 12 %

## N Aislamientos e impermeabilizaciones

### NT Adecuación acústico

#### NTD Losas

**NTD010** Ud Adecuación acústico, con paneles autoportantes suspendidos de la losa.
Adecuación acústico, situado a una altura menor de 4 m, con panel acústico autoportante de lana mineral, de 1160x1160x40 mm, revestido por la cara visible con un velo mineral de color Blanco, y con un fieltro acústico por la cara opuesta, con los cantos pintados, suspendido de la losa con kits de suspensión, formados por un anclaje en espiral para atornillar al panel de lana de roca y un cable de 1,50 m de longitud con un gancho y una fijación para anclar al hormigón.
Incluye: Limpieza y preparación de la superficie soporte. Colocación del panel. Fijación del panel.
Criterio de medición de proyecto: Número de unidades previstas, según documentación gráfica de Proyecto.
Criterio de medición de obra: Se medirá el número de unidades realmente ejecutadas según especificaciones de Proyecto.

| Código | Ud | Descripción | Rendimiento | Precio | Importe |
|---|---|---|---|---|---|
| mt16par130bbcac | Ud | Panel acústico autoportante de lana mineral, de 1160x1160x40 mm, revestido por la cara visible con un velo mineral de color Blanco, y con un fieltro acústico por la cara opuesta, con los cantos pintados, coeficiente de absorción acústica medio 1,9 para una frecuencia de 500 Hz, Euroclase A1 de reacción al fuego. (material) | 1 | 288.79 | 288.790 |
| mt12par202af | Ud | Kit de suspensión, formado por un anclaje en espiral para atornillar al panel de lana de roca y un cable de 1,50 m de longitud con un gancho y una fijación para anclar al hormigón. (material) | 4 | 14.52 | 58.080 |
| mo054 | h | Colocador de aislantes. (mano de obra) | 0.368 | 10.62 | 3.908 |
| mo101 | h | Ayudante colocador de aislantes. (mano de obra) | 0.061 | 6.62 | 0.404 |
| % | % | Herramienta menor | 2 % | 351.182 | 7.024 |
|  |  | Costes directos |  |  | 358.206 |

Residuos:
- colocación: mt16par130bbcac; factor de residuo 0.024

## Recursos

**mt16par130bbcac** Ud Panel acústico autoportante de lana mineral
Datos técnicos: Coste energético 280.729 MJ; Emisión de CO2 13.726 kg; Código LER 17 06 04; Masa del elemento 7 kg; Volumen 0.011667 m3
Residuos:
- embalaje: re170203 Plástico. (componente de residuo); rendimiento 0.074 kg; Código LER 17 02 03; Masa del elemento 1 kg; Volumen 0.001667 m3
