# Adecuación acústico, con paneles autoportantes suspendidos de la losa

- Propiedad del archivo: CYPE Ingenieros S.A.
- Formato: FIEBDC-3/2016
- Programa: Generador de precios de la construcción. CYPE Ingenieros, S.A.
- Fecha: 26/06/2024
- Ámbito geográfico: Ecuador
- Divisa: USD
- Costes indirectos: 3 %
- Gastos generales: 13 %
- Beneficio industrial: 6 %
- IVA: 12 %

## N Aislamientos e impermeabilizaciones

### NT Adecuación acústico

#### NTD Losas

**NTD010** Ud Adecuación acústico, con paneles autoportantes suspendidos de la losa.
Adecuación acústico, situado a una altura menor de 4 m, con panel acústico autoportante de lana mineral, de 1200x300x40 mm, revestido por las dos caras con un velo mineral de color Blanco, acabado con un marco metálico lacado, color blanco, suspendido de la losa con cadenas de acero cincado de 1,4 mm de diámetro y ganchos de acero cincado.
Incluye: Limpieza y preparación de la superficie soporte. Colocación del panel. Fijación del panel.
Criterio de medición de proyecto: Número de unidades previstas, según documentación gráfica de Proyecto.
Criterio de medición de obra: Se medirá el número de unidades realmente ejecutadas según especificaciones de Proyecto.

| Código | Ud | Descripción | Rendimiento | Precio | Importe |
|---|---|---|---|---|---|
| mt16par130acaab | Ud | Panel acústico autoportante de lana mineral, de 1200x300x40 mm, revestido por las dos caras con un velo mineral de color Blanco, acabado con un marco metálico lacado, color blanco, Euroclase A1 de reacción al fuego. (material) | 1 | 66.63 | 66.630 |
| mt12par200 | m | Cadena de acero cincado, de 1,4 mm de diámetro; para suspensión de paneles de lana de roca. (material) | 2 | 2.22 | 4.440 |
| mt12par201 | Ud | Gancho de acero cincado; para suspensión de paneles de lana de roca. (material) | 2 | 0.26 | 0.520 |
| mo054 | h | Colocador de aislantes. (mano de obra) | 0.368 | 10.62 | 3.908 |
| mo101 | h | Ayudante colocador de aislantes. (mano de obra) | 0.061 | 6.62 | 0.404 |
| % | % | Herramienta menor | 2 % | 75.902 | 1.518 |
|  |  | Costes directos |  |  | 77.420 |

Residuos:
- colocación: mt16par130acaab; factor de residuo 0.024
- colocación: mt12par200 Cadena de acero cincado, de 1,4 mm de diámetro; para suspensión de paneles de lana de roca; factor de residuo 0.018962
- colocación: mt12par201 Gancho de acero cincado; para suspensión de paneles de lana de roca; factor de residuo 0.02

## Recursos

**mt16par130acaab** Ud Panel acústico autoportante de lana mineral
Datos técnicos: Coste energético 124.409 MJ; Emisión de CO2 6.086 kg; Código LER 17 06 04; Masa del elemento 3 kg; Volumen 0.005 m3
Residuos:
- embalaje: re170203 Plástico. (componente de residuo); rendimiento 0.074 kg; Código LER 17 02 03; Masa del elemento 1 kg; Volumen 0.001667 m3

**mt12par200** m Cadena de acero cincado, de 1,4 mm de diámetro; para suspensión de paneles de lana de roca
Datos técnicos: Coste energético 5.421 MJ; Emisión de CO2 0.280 kg; Código LER 17 04 05; Masa del elemento 0.5 kg; Volumen 0.000238 m3
Residuos:
- embalaje: re170203 Plástico; rendimiento 0.005 kg

**mt12par201** Ud Gancho de acero cincado; para suspensión de paneles de lana de roca
Datos técnicos: Coste energético 2.451 MJ; Emisión de CO2 0.122 kg; Código LER 17 04 05; Masa del elemento 0.003 kg; Volumen 0.000001 m3
Residuos:
- embalaje: re170203 Plástico; rendimiento 0.025 kg
