# Aislamiento térmico de suelos radiantes, con paneles de fibras de madera

- Propiedad del archivo: CYPE Ingenieros S.A.
- Formato: FIEBDC-3/2016
- Programa: Generador de precios de la construcción. CYPE Ingenieros, S.A.
- Fecha: 26/06/2024
- Ámbito geográfico: Ecuador
- Divisa: USD
- Costes indirectos: 3 %
- Gastos generales: 13 %
- Beneficio industrial: 6 %
- IVA: 12 %

## N Aislamientos e impermeabilizaciones

### NV Aislamientos térmicos de origen vegetal

#### NVL Suelos flotantes

**NVL010** m² Aislamiento térmico de suelos radiantes, con paneles de fibras de madera.
Aislamiento térmico de suelos radiantes, sobre losa de panel contralaminado de madera (CLT), formado por panel aislante de capa única, de fibras de madera, de 100 mm de espesor y 1250x600 mm, de superficie lisa y mecanizado lateral recto, resistencia térmica 2,6 m²K/W, conductividad térmica 0,039 W/(mK), densidad 140 kg/m³, colocado a tope, simplemente apoyado; preparado para recibir un sistema de suelo radiante, con capa de mortero.
Incluye: Limpieza y preparación de la superficie soporte. Corte y preparación del aislamiento. Colocación del aislamiento.
Criterio de medición de proyecto: Superficie medida según documentación gráfica de Proyecto.
Criterio de medición de obra: Se medirá la superficie realmente ejecutada según especificaciones de Proyecto.

| Código | Ud | Descripción | Rendimiento | Precio | Importe |
|---|---|---|---|---|---|
| mt16bab090o | m² | Panel aislante de capa única, de fibras de madera, de 100 mm de espesor y 1250x600 mm, de superficie lisa y mecanizado lateral recto, resistencia térmica 2,6 m²K/W, conductividad térmica 0,039 W/(mK), densidad 140 kg/m³, Euroclase E de reacción al fuego. (material) | 1.05 | 37.6 | 39.480 |
| mo054 | h | Colocador de aislantes. (mano de obra) | 0.098 | 10.62 | 1.041 |
| mo101 | h | Ayudante colocador de aislantes. (mano de obra) | 0.098 | 6.62 | 0.649 |
| % | % | Herramienta menor | 2 % | 41.170 | 0.823 |
|  |  | Costes directos |  |  | 41.993 |

Residuos:
- colocación: mt16bab090o; factor de residuo 0.024

## Recursos

**mt16bab090o** m² Panel aislante de capa única
Datos técnicos: Coste energético 147.774 MJ; Emisión de CO2 3.664 kg; Código LER 17 06 04; Masa del elemento 14 kg; Volumen 0.023333 m3
Residuos:
- embalaje: re170203 Plástico. (componente de residuo); rendimiento 0.034 kg; Código LER 17 02 03; Masa del elemento 1 kg; Volumen 0.001667 m3
