# Aislamiento térmico de suelos radiantes, con paneles de fibras de madera

- Propiedad del archivo: CYPE Ingenieros S.A.
- Formato: FIEBDC-3/2016
- Programa: Generador de precios de la construcción. CYPE Ingenieros, S.A.
- Fecha: 26/06/2024
- Ámbito geográfico: Ecuador
- Divisa: USD
- Costes indirectos: 3 %
- Gastos generales: 13 %
- Beneficio industrial: 6 %
- IVA: 12 %

## N Aislamientos e impermeabilizaciones

### NV Aislamientos térmicos de origen vegetal

#### NVL Suelos flotantes

**NVL010** m² Aislamiento térmico de suelos radiantes, con paneles de fibras de madera.
Aislamiento térmico de suelos radiantes, sobre losa de panel contralaminado de madera (CLT), formado por panel aislante de capa única, de fibras de madera, de 20 mm de espesor y 1250x600 mm, de superficie lisa y mecanizado lateral recto, resistencia térmica 0,55 m²K/W, conductividad térmica 0,039 W/(mK), densidad 140 kg/m³, colocado a tope, simplemente apoyado, previa colocación de barrera de vapor con estanqueidad al aire, de polietileno, de 0,20 mm de espesor y 188 g/m², de 145 m de espesor de aire equivalente frente a la difusión de vapor de agua, permeabilidad al aire 0,03 m³/h·m² a 50 Pa, Euroclase E de reacción al fuego; preparado para recibir un sistema de suelo radiante, con capa de mortero. Incluso grapas, cola para el sellado de encuentros y cinta autoadhesiva para sellado de juntas.
Incluye: Limpieza y preparación de la superficie soporte. Sellado de encuentros. Colocación de la barrera de vapor. Corte de la cinta de sellado. Colocación de la cinta de sellado. Corte y preparación del aislamiento. Colocación del aislamiento.
Criterio de medición de proyecto: Superficie medida según documentación gráfica de Proyecto.
Criterio de medición de obra: Se medirá la superficie realmente ejecutada según especificaciones de Proyecto.

| Código | Ud | Descripción | Rendimiento | Precio | Importe |
|---|---|---|---|---|---|
| mt15pdr200a | m² | Barrera de vapor con estanqueidad al aire, de polietileno, de 0,2 mm de espesor y 188 g/m², de 145 m de espesor de aire equivalente frente a la difusión de vapor de agua, permeabilidad al aire 0,03 m³/h·m² a 50 Pa, Euroclase E de reacción al fuego, rango de temperatura de trabajo de -40 a 80°C, suministrada en rollos de 1,50x25 m. (material) | 1.12 | 2.86 | 3.203 |
| mt15pdr300a | Ud | Grapa, de acero galvanizado, de 6 mm de altura; para la fijación de láminas para el control del vapor. (material) | 5 | 0.03 | 0.150 |
| mt15pdr050c | m | Cinta autoadhesiva, de polietileno, con adhesivo acrílico sin disolventes, armadura de polietileno y película de separación de papel siliconado, de 0,34 mm de espesor y 60 mm de anchura, rango de temperatura de trabajo de -40 a 80°C, para el sellado en los encuentros de los paneles y para la fijación y el sellado de láminas impermeabilizantes y para el control del vapor, suministrada en rollos de 25 m de longitud. (material) | 1.02 | 2.16 | 2.203 |
| mt15pdr310a | Ud | Cartucho de 310 ml de cola, a base de polímeros en dispersión acuosa, sin disolventes; para el sellado de láminas para el control del vapor. (material) | 0.17 | 19.82 | 3.369 |
| mt16bab090j | m² | Panel aislante de capa única, de fibras de madera, de 20 mm de espesor y 1250x600 mm, de superficie lisa y mecanizado lateral recto, resistencia térmica 0,55 m²K/W, conductividad térmica 0,039 W/(mK), densidad 140 kg/m³, Euroclase E de reacción al fuego. (material) | 1.05 | 7.52 | 7.896 |
| mo054 | h | Colocador de aislantes. (mano de obra) | 0.152 | 10.62 | 1.614 |
| mo101 | h | Ayudante colocador de aislantes. (mano de obra) | 0.125 | 6.62 | 0.828 |
| % | % | Herramienta menor | 2 % | 19.263 | 0.385 |
|  |  | Costes directos |  |  | 19.648 |

Residuos:
- colocación: mt15pdr200a; factor de residuo 0.06
- colocación: mt15pdr050c; factor de residuo 0.044
- colocación: mt15pdr310a; factor de residuo 0.03
- colocación: mt16bab090j; factor de residuo 0.048

## Recursos

**mt15pdr200a** m² Barrera de vapor con estanqueidad al aire
Datos técnicos: Coste energético 28.089 MJ; Emisión de CO2 1.029 kg; Código LER 17 06 04; Masa del elemento 0.188 kg; Volumen 0.000313 m3
Residuos:
- embalaje: re170203 Plástico. (componente de residuo); rendimiento 0.024 kg; Código LER 17 02 03; Masa del elemento 1 kg; Volumen 0.001667 m3

**mt15pdr300a** Ud Grapa, de acero galvanizado, de 6 mm de altura; para la fijación de láminas para el control del vapor
Datos técnicos: Coste energético 0.713 MJ; Emisión de CO2 1.122 kg
Residuos:
- embalaje: re150101 Envases de papel y cartón. (componente de residuo); rendimiento 1.32 kg; Código LER 15 01 01; Masa del elemento 1 kg; Volumen 0.001333 m3

**mt15pdr050c** m Cinta autoadhesiva
Datos técnicos: Coste energético 8.037 MJ; Emisión de CO2 0.018 kg; Código LER 17 02 03; Masa del elemento 0.019 kg; Volumen 0.000032 m3
Residuos:
- embalaje: re170201 Madera. (componente de residuo); rendimiento 0.04 kg; Código LER 17 02 01; Masa del elemento 1 kg; Volumen 0.000909 m3

**mt15pdr310a** Ud Cartucho de 310 ml de cola
Datos técnicos: Coste energético 52.250 MJ; Emisión de CO2 2.596 kg; Código LER 17 09 04; Masa del elemento 0.39 kg; Volumen 0.00026 m3
Residuos:
- embalaje: re170203 Plástico; rendimiento 0.2 kg

**mt16bab090j** m² Panel aislante de capa única
Datos técnicos: Coste energético 31.221 MJ; Emisión de CO2 0.815 kg; Código LER 17 06 04; Masa del elemento 2.8 kg; Volumen 0.004667 m3
Residuos:
- embalaje: re170203 Plástico; rendimiento 0.024 kg
