# Lucernario transitable de ladrillos de vidrio moldeado

- Propiedad del archivo: CYPE Ingenieros S.A.
- Formato: FIEBDC-3/2016
- Programa: Generador de precios de la construcción. CYPE Ingenieros, S.A.
- Fecha: 17/10/2024
- Ámbito geográfico: Ecuador
- Divisa: USD
- Costes indirectos: 3 %
- Gastos generales: 13 %
- Beneficio industrial: 6 %
- IVA: 12 %

## Q Cubiertas

### QL Lucernarios

#### QLH De ladrillos de vidrio moldeado

**QLH010** m² Lucernario transitable de ladrillos de vidrio moldeado.
Formación de lucernario transitable constituido por ladrillos de vidrio moldeado liso, incoloro, 190x190x80 mm, para tráfico peatonal, con juntas perimetrales y juntas entre piezas realizadas con hormigón f'c=210 kg/cm² (21 MPa), clase de exposición F0 S0 P0 C0, tamaño máximo del agregado 12,5 mm, consistencia blanda, premezclado en planta, y vaciado con bomba, y acero Grado 60 (fy=4200 kg/cm²), con una cuantía aproximada de 13 kg/m² como armadura inferior y superior; montaje y desmontaje del sistema de encofrado. Incluso bandas perimetrales para juntas de dilatación y antideslizamiento y sellado de juntas perimetrales con silicona. Totalmente acabado.
Incluye: Montaje del sistema de encofrado. Replanteo de las piezas. Colocación de las bandas perimetrales. Colocación de los ladrillos de vidrio. Colocación de las armaduras con separadores homologados. Humectación del encofrado. Vaciado y compactación del hormigón. Curado del hormigón. Sellado de las juntas perimetrales. Desmontaje del sistema de encofrado.
Criterio de medición de proyecto: Superficie medida según documentación gráfica de Proyecto.
Criterio de medición de obra: Se medirá la superficie realmente ejecutada según especificaciones de Proyecto.

| Código | Ud | Descripción | Rendimiento | Precio | Importe |
|---|---|---|---|---|---|
| mt21vmp010e | Ud | Ladrillo de vidrio moldeado liso, incoloro, 190x190x80 mm, para suelos con tráfico peatonal. (material) | 21 | 13.05 | 274.050 |
| mt10haf050abc | m³ | Hormigón f'c=210 kg/cm² (21 MPa), clase de exposición F0 S0 P0 C0, tamaño máximo del agregado 12,5 mm, consistencia blanda, premezclado en planta, según NEC-11 y ACI 318. (material) | 0.019 | 99.1 | 1.883 |
| mt07aco060d | kg | Acero en barras corrugadas, Grado 60 (fy=4200 kg/cm²), de varios diámetros, según NTE-INEN-2167 y ASTM A 706. (material) | 13 | 1.45 | 18.850 |
| mt07aco020c | Ud | Separador homologado para vigas. (material) | 4 | 0.11 | 0.440 |
| mt50spa052b | m | Tablón de madera de pino, de 20x7,2 cm. (material) | 0.02 | 7.74 | 0.155 |
| mt50spa101 | kg | Clavos de acero. (material) | 0.03 | 2.29 | 0.069 |
| mt50spa081a | Ud | Puntal metálico telescópico, de hasta 3 m de altura. (material) | 0.013 | 23.56 | 0.306 |
| mt15sja025b | Ud | Cartucho de silicona acética monocomponente, antimoho, color transparente, de 310 ml. (material) | 0.5 | 9.53 | 4.765 |
| mt21vva022b | Ud | Material auxiliar para la colocación de ladrillos de vidrio moldeado. (material) | 1 | 1.36 | 1.360 |
| mq06bhe010 | h | Camión bomba estacionado en obra, para bombeo de hormigón. (maquinaria) | 0.001 | 208.69 | 0.209 |
| mo020 | h | Albañil. (mano de obra) | 2.413 | 10.64 | 25.674 |
| mo113 | h | Peón de albañil. (mano de obra) | 1.914 | 6.56 | 12.556 |
| % | % | Herramienta menor | 2 % | 340.317 | 6.806 |
|  |  | Costes directos |  |  | 347.123 |

Residuos:
- colocación: mt21vmp010e Ladrillo de vidrio moldeado liso, incoloro, 190x190x80 mm, para suelos con tráfico peatonal; factor de residuo 0.00708926
- colocación: mt10haf050abc; factor de residuo 0.0016
- colocación: mt07aco060d Acero en barras corrugadas, Grado 60 (fy=4200 kg/cm²), de varios diámetros, según NTE-INEN-2167 y ASTM A 706; factor de residuo 0.0075
- colocación: mt50spa052b Tablón de madera de pino, de 20x7,2 cm; factor de residuo 1
- colocación: mt50spa101 Clavos de acero; factor de residuo 0.0045
- colocación: mt50spa081a Puntal metálico telescópico, de hasta 3 m de altura; factor de residuo 1
- colocación: mt15sja025b Cartucho de silicona acética monocomponente, antimoho, color transparente, de 310 ml; factor de residuo 0.06

## Recursos

**mt21vmp010e** Ud Ladrillo de vidrio moldeado liso, incoloro, 190x190x80 mm, para suelos con tráfico peatonal
Datos técnicos: Coste energético 44.283 MJ; Emisión de CO2 2.977 kg; Código LER 17 02 02; Masa del elemento 2.7 kg; Volumen 0.0027 m3
Residuos:
- embalaje: re170201 Madera. (componente de residuo); rendimiento 0.028 kg; Código LER 17 02 01; Masa del elemento 1 kg; Volumen 0.000909 m3
- embalaje: re170203 Plástico. (componente de residuo); rendimiento 0.001 kg; Código LER 17 02 03; Masa del elemento 1 kg; Volumen 0.001667 m3

**mt10haf050abc** m³ Hormigón f'c=210 kg/cm² (21 MPa)
Datos técnicos: Coste energético 1876.000 MJ; Emisión de CO2 234.500 kg; Código LER 17 01 01; Masa del elemento 2345 kg; Volumen 1.563333 m3

**mt07aco060d** kg Acero en barras corrugadas, Grado 60 (fy=4200 kg/cm²), de varios diámetros, según NTE-INEN-2167 y ASTM A 706
Datos técnicos: Coste energético 9.830 MJ; Emisión de CO2 0.510 kg; Código LER 17 04 05; Masa del elemento 1 kg; Volumen 0.000476 m3

**mt07aco020c** Ud Separador homologado para vigas
Datos técnicos: Coste energético 1.105 MJ; Emisión de CO2 0.114 kg
Residuos:
- embalaje: re150101 Envases de papel y cartón. (componente de residuo); rendimiento 0.072 kg; Código LER 15 01 01; Masa del elemento 1 kg; Volumen 0.001333 m3

**mt50spa052b** m Tablón de madera de pino, de 20x7,2 cm
Datos técnicos: Coste energético 1124.755 MJ; Emisión de CO2 -15.401 kg; Código LER 17 02 01; Masa del elemento 8.28 kg; Volumen 0.007527 m3

**mt50spa101** kg Clavos de acero
Datos técnicos: Coste energético 9.830 MJ; Emisión de CO2 0.510 kg; Código LER 17 04 05; Masa del elemento 1 kg; Volumen 0.000476 m3

**mt50spa081a** Ud Puntal metálico telescópico, de hasta 3 m de altura
Datos técnicos: Coste energético 97.317 MJ; Emisión de CO2 5.049 kg; Código LER 17 04 05; Masa del elemento 9.9 kg; Volumen 0.004714 m3

**mt15sja025b** Ud Cartucho de silicona acética monocomponente, antimoho, color transparente, de 310 ml
Datos técnicos: Coste energético 87.088 MJ; Emisión de CO2 3.667 kg; Código LER 17 09 04; Masa del elemento 0.45 kg; Volumen 0.0003 m3
Residuos:
- embalaje: re170203 Plástico; rendimiento 0.1 kg
