# Placas onduladas asfálticas, para montaje de cobertura de tejas de hormigón

- Propiedad del archivo: CYPE Ingenieros S.A.
- Formato: FIEBDC-3/2016
- Programa: Generador de precios de la construcción. CYPE Ingenieros, S.A.
- Fecha: 26/06/2024
- Ámbito geográfico: Ecuador
- Divisa: USD
- Costes indirectos: 3 %
- Gastos generales: 13 %
- Beneficio industrial: 6 %
- IVA: 12 %

## Q Cubiertas

### QU Componentes de cubiertas inclinadas y curvas

#### QUH De tejas de hormigón

**QUH015** m² Placas onduladas asfálticas, para montaje de cobertura de tejas de hormigón.
Placas bajo teja, asfálticas DRS (doble capa protectora de resina y solape de seguridad), armadas con fibras minerales y vegetales más resina, de 2000 mm de longitud, 1000 mm de anchura y 2,4 mm de espesor, colocadas con un solape de la placa superior de 100 mm y fijadas mecánicamente al soporte, para montaje de cobertura de teja de hormigón de perfil árabe, en cubierta inclinada, con una pendiente mayor del 25%. Incluso accesorios de fijación de las placas.
Criterio de valoración económica: El precio no incluye la cobertura de tejas.
Incluye: Replanteo. Corte de las placas. Fijación de las placas. Sellado de juntas.
Criterio de medición de proyecto: Superficie del faldón medida en verdadera magnitud, según documentación gráfica de Proyecto.
Criterio de medición de obra: Se medirá, en verdadera magnitud, la superficie realmente ejecutada según especificaciones de Proyecto.

| Código | Ud | Descripción | Rendimiento | Precio | Importe |
|---|---|---|---|---|---|
| mt13bto010ac | m² | Placa bajo teja, asfáltica DRS (doble capa protectora de resina y solape de seguridad), armada con fibras minerales y vegetales más resina, de 2000 mm de longitud, 1000 mm de anchura y 2,4 mm de espesor. (material) | 1.05 | 11.81 | 12.401 |
| mt13lpo034b | Ud | Clavo, con arandela. (material) | 3 | 0.12 | 0.360 |
| mo051 | h | Montador de fachadas y cubiertas de paneles metálicos. (mano de obra) | 0.166 | 10.62 | 1.763 |
| mo098 | h | Ayudante montador de fachadas y cubiertas de paneles metálicos. (mano de obra) | 0.083 | 6.62 | 0.549 |
| % | % | Herramienta menor | 2 % | 15.073 | 0.301 |
|  |  | Costes directos |  |  | 15.374 |

Residuos:
- colocación: mt13bto010ac; factor de residuo 0.06

## Recursos

**mt13bto010ac** m² Placa bajo teja
Datos técnicos: Coste energético 143.410 MJ; Emisión de CO2 4.332 kg; Código LER 17 03 02; Masa del elemento 3.1 kg; Volumen 0.0031 m3
Residuos:
- embalaje: re170201 Madera. (componente de residuo); rendimiento 0.017 kg; Código LER 17 02 01; Masa del elemento 1 kg; Volumen 0.000909 m3
- embalaje: re170203 Plástico. (componente de residuo); rendimiento 0.005 kg; Código LER 17 02 03; Masa del elemento 1 kg; Volumen 0.001667 m3
