# Punto singular para cubierta inclinada de poliéster

- Propiedad del archivo: CYPE Ingenieros S.A.
- Formato: FIEBDC-3/2016
- Programa: Generador de precios de la construcción. CYPE Ingenieros, S.A.
- Fecha: 26/06/2024
- Ámbito geográfico: Ecuador
- Divisa: USD
- Costes indirectos: 3 %
- Gastos generales: 13 %
- Beneficio industrial: 6 %
- IVA: 12 %

## Q Cubiertas

### QU Componentes de cubiertas inclinadas y curvas

#### QUO De placas de poliéster

**QUO011** m Punto singular para cubierta inclinada de poliéster.
Cumbrera para cubierta inclinada, con una pendiente mayor del 10%, con caballetes de poliéster, con alas adaptables a cualquier ángulo, color verde RAL 6011. Incluso accesorios de fijación de las piezas a las placas.
Criterio de valoración económica: El precio no incluye la superficie soporte.
Incluye: Replanteo y colocación de las piezas de remate sobre las placas de cubierta. Fijación de las piezas a las placas.
Criterio de medición de proyecto: Longitud medida según documentación gráfica de Proyecto, incrementada en 5 cm a cada lado.
Criterio de medición de obra: Se medirá la longitud realmente ejecutada según especificaciones de Proyecto, incluyendo las entregas en los apoyos.

| Código | Ud | Descripción | Rendimiento | Precio | Importe |
|---|---|---|---|---|---|
| mt13lpo135d | m | Caballete de poliéster, con alas adaptables a cualquier ángulo, color verde RAL 6011, para cubiertas de placas. (material) | 1 | 24.95 | 24.950 |
| mt13lpo052c | Ud | Tornillo autorroscante, para la fijación sobre soporte metálico. (material) | 0.25 | 0.14 | 0.035 |
| mo051 | h | Montador de fachadas y cubiertas de paneles metálicos. (mano de obra) | 0.11 | 10.62 | 1.168 |
| mo098 | h | Ayudante montador de fachadas y cubiertas de paneles metálicos. (mano de obra) | 0.11 | 6.62 | 0.728 |
| % | % | Herramienta menor | 2 % | 26.881 | 0.538 |
|  |  | Costes directos |  |  | 27.419 |

Residuos:
- colocación: mt13lpo052c Tornillo autorroscante, para la fijación sobre soporte metálico; factor de residuo 0.005

## Recursos

**mt13lpo135d** m Caballete de poliéster, con alas adaptables a cualquier ángulo, color verde RAL 6011, para cubiertas de placas
Datos técnicos: Coste energético 137.362 MJ; Emisión de CO2 5.925 kg
Residuos:
- embalaje: re170203 Plástico. (componente de residuo); rendimiento 0.021 kg; Código LER 17 02 03; Masa del elemento 1 kg; Volumen 0.001667 m3

**mt13lpo052c** Ud Tornillo autorroscante, para la fijación sobre soporte metálico
Datos técnicos: Coste energético 0.075 MJ; Emisión de CO2 0.005 kg; Código LER 17 04 05; Masa del elemento 0.0076 kg; Volumen 0.000004 m3
Residuos:
- embalaje: re150101 Envases de papel y cartón. (componente de residuo); rendimiento 0.001 kg; Código LER 15 01 01; Masa del elemento 1 kg; Volumen 0.001333 m3
