# Piezas especiales para cubierta inclinada de zinc

- Propiedad del archivo: CYPE Ingenieros S.A.
- Formato: FIEBDC-3/2016
- Programa: Generador de precios de la construcción. CYPE Ingenieros, S.A.
- Fecha: 26/06/2024
- Ámbito geográfico: Ecuador
- Divisa: USD
- Costes indirectos: 3 %
- Gastos generales: 13 %
- Beneficio industrial: 6 %
- IVA: 12 %

## Q Cubiertas

### QU Componentes de cubiertas inclinadas y curvas

#### QUZ De bandejas de zinc

**QUZ012** Ud Piezas especiales para cubierta inclinada de zinc.
Sombrerete, de zinc, acabado natural, de 80 mm de diámetro y 180 mm de altura, superficie de las aberturas de ventilación de 50 cm², para cubierta inclinada. Colocación en obra: con fijaciones mecánicas.
Incluye: Replanteo y colocación de las piezas especiales. Fijación mecánica.
Criterio de medición de proyecto: Número de unidades previstas, según documentación gráfica de Proyecto.
Criterio de medición de obra: Se medirá el número de unidades realmente ejecutadas según especificaciones de Proyecto.

| Código | Ud | Descripción | Rendimiento | Precio | Importe |
|---|---|---|---|---|---|
| mt42sva950a | Ud | Sombrerete, de zinc, acabado natural, de 80 mm de diámetro y 180 mm de altura, superficie de las aberturas de ventilación de 50 cm², para cubierta inclinada, con accesorios de fijación de las piezas a la cobertura. (material) | 1 | 42.56 | 42.560 |
| mo051 | h | Montador de fachadas y cubiertas de paneles metálicos. (mano de obra) | 0.245 | 10.62 | 2.602 |
| mo098 | h | Ayudante montador de fachadas y cubiertas de paneles metálicos. (mano de obra) | 0.123 | 6.62 | 0.814 |
| % | % | Herramienta menor | 2 % | 45.976 | 0.920 |
|  |  | Costes directos |  |  | 46.896 |
