# Revestimiento interior con piezas de piedra natural. Colocación en capa fina

- Propiedad del archivo: CYPE Ingenieros S.A.
- Formato: FIEBDC-3/2016
- Programa: Generador de precios de la construcción. CYPE Ingenieros, S.A.
- Fecha: 26/06/2024
- Ámbito geográfico: Ecuador
- Divisa: USD
- Costes indirectos: 3 %
- Gastos generales: 13 %
- Beneficio industrial: 6 %
- IVA: 12 %

## R Revestimientos

### RA De piezas rígidas en paramentos verticales

#### RAP De piedra natural

**RAP120** m² Revestimiento interior con piezas de piedra natural. Colocación en capa fina.
Revestimiento interior con piezas calibradas y biseladas de mármol, procedente de España, Blanco Macael, 30,5x30,5x1 cm, acabado pulido. SOPORTE: paramento de mampostería de piezas con huecos, vertical, de hasta 3 m de altura. COLOCACIÓN: en capa fina con adhesivo cementoso mejorado, C2 TE, con deslizamiento reducido y tiempo abierto ampliado. REJUNTADO: con mortero de juntas cementoso mejorado, con absorción de agua reducida y resistencia elevada a la abrasión tipo CG 2 W A, color blanco, en juntas de 3 mm de espesor. Incluso separadores de PVC, para juntas horizontales.
Incluye: Preparación de la superficie soporte. Replanteo de los niveles, de la disposición de piezas y de las juntas. Corte y cajeado de las piezas. Preparación y aplicación del material de colocación. Formación de juntas de movimiento. Colocación de las piezas. Rejuntado. Acabado y limpieza final.
Criterio de medición de proyecto: Superficie medida según documentación gráfica de Proyecto, deduciendo los huecos de superficie mayor de 1 m², añadiendo a cambio la superficie de la parte interior del hueco, correspondiente al desarrollo de jambas y dinteles. No se ha incrementado la medición por roturas y recortes, ya que en la descomposición se ha considerado un 5% más de piezas.
Criterio de medición de obra: Se medirá la superficie realmente ejecutada según especificaciones de Proyecto, deduciendo los huecos de superficie mayor de 1 m², añadiendo a cambio la superficie de la parte interior del hueco, correspondiente al desarrollo de jambas y dinteles.

| Código | Ud | Descripción | Rendimiento | Precio | Importe |
|---|---|---|---|---|---|
| mt09mcp100d | kg | Adhesivo cementoso mejorado, C2 TE, con deslizamiento reducido y tiempo abierto ampliado, color blanco, a base de cemento de alta resistencia, agregados seleccionados, aditivos y resinas sintéticas, para la colocación en capa fina de todo tipo de piezas cerámicas en paramentos verticales interiores y pisos interiores y exteriores. (material) | 4 | 0.6 | 2.400 |
| mt19pmn010a | m² | Piezas calibradas y biseladas de mármol, procedente de España, Blanco Macael, 30,5x30,5x1 cm, acabado pulido, densidad 2710 kg/m³, resistencia a compresión 85 MPa, resistencia a flexión 14 MPa, absorción de agua por capilaridad menor de 5 kg/m² min½, coeficiente de absorción de agua <= 0,07%, Euroclase A1 de reacción al fuego. (material) | 1.05 | 84.73 | 88.967 |
| mt18acc040a | Ud | Separadores de PVC, para juntas horizontales en paramentos de piedra natural. (material) | 8 | 0.03 | 0.240 |
| mt09mcp020dB | kg | Mortero de juntas cementoso mejorado, con absorción de agua reducida y resistencia elevada a la abrasión, tipo CG2 W A, color blanco, para juntas de 2 a 20 mm, a base de aglomerantes especiales, agregados seleccionados, aditivos especiales, fibras, resinas sintéticas y pigmentos, con efecto antimoho, antiverdín y preventivo de las eflorescencias, hidrorrepelente, de fraguado y endurecimiento rápido, especial para rejuntado de todo tipo de piezas cerámicas y piedras naturales en zonas de proliferación de microorganismos. (material) | 0.33 | 3.22 | 1.063 |
| mo022 | h | Colocador de piedra natural. (mano de obra) | 1.388 | 10.34 | 14.352 |
| mo060 | h | Ayudante colocador de piedra natural. (mano de obra) | 1.388 | 6.62 | 9.189 |
| % | % | Herramienta menor | 2 % | 116.211 | 2.324 |
|  |  | Costes directos |  |  | 118.535 |

Residuos:
- colocación: mt09mcp100d; factor de residuo 0.07
- colocación: mt19pmn010a; factor de residuo 0.0224874
- colocación: mt09mcp020dB; factor de residuo 0.035

## Recursos

**mt09mcp100d** kg Adhesivo cementoso mejorado
Datos técnicos: Coste energético 3.871 MJ; Emisión de CO2 0.344 kg; Código LER 17 09 04; Masa del elemento 1 kg; Volumen 0.000667 m3
Residuos:
- embalaje: re170203 Plástico. (componente de residuo); rendimiento 0.003 kg; Código LER 17 02 03; Masa del elemento 1 kg; Volumen 0.001667 m3

**mt19pmn010a** m² Piezas calibradas y biseladas de mármol
Datos técnicos: Coste energético 67.060 MJ; Emisión de CO2 2.215 kg; Código LER 01 04 13; Masa del elemento 27 kg; Volumen 0.018 m3
Residuos:
- embalaje: re170201 Madera. (componente de residuo); rendimiento 0.035 kg; Código LER 17 02 01; Masa del elemento 1 kg; Volumen 0.000909 m3
- embalaje: re170203 Plástico; rendimiento 0.025 kg

**mt18acc040a** Ud Separadores de PVC, para juntas horizontales en paramentos de piedra natural
Datos técnicos: Coste energético 1.105 MJ; Emisión de CO2 0.114 kg
Residuos:
- embalaje: re150101 Envases de papel y cartón. (componente de residuo); rendimiento 0.072 kg; Código LER 15 01 01; Masa del elemento 1 kg; Volumen 0.001333 m3

**mt09mcp020dB** kg Mortero de juntas cementoso mejorado
Datos técnicos: Coste energético 7.958 MJ; Emisión de CO2 0.580 kg; Código LER 17 09 04; Masa del elemento 1 kg; Volumen 0.000667 m3
Residuos:
- embalaje: re150101 Envases de papel y cartón; rendimiento 0.021 kg
- embalaje: re170201 Madera; rendimiento 0.006 kg
- embalaje: re170203 Plástico; rendimiento 0.009 kg
