# Revestimiento mural con linóleo

- Propiedad del archivo: CYPE Ingenieros S.A.
- Formato: FIEBDC-3/2016
- Programa: Generador de precios de la construcción. CYPE Ingenieros, S.A.
- Fecha: 26/06/2024
- Ámbito geográfico: Ecuador
- Divisa: USD
- Costes indirectos: 3 %
- Gastos generales: 13 %
- Beneficio industrial: 6 %
- IVA: 12 %

## R Revestimientos

### RD Decorativos

#### RDS Flexibles

**RDS010** m² Revestimiento mural con linóleo.
Revestimiento mural con lámina de linóleo, a base de harinas de corcho y madera, aceite de linaza, resinas y pigmentos naturales, con soporte de yute, de 3,2 mm de espesor y 2700 g/m² de masa superficial. Colocación en obra: con adhesivo a base de resina acrílica en dispersión acuosa.
Incluye: Limpieza y preparación de la superficie soporte. Replanteo. Corte y preparación del revestimiento. Aplicación del adhesivo. Colocación y fijación del revestimiento. Limpieza del adhesivo sobrante y paso del rodillo aplastajuntas. Resolución de encuentros y puntos singulares.
Criterio de medición de proyecto: Superficie medida según documentación gráfica de Proyecto, deduciendo los huecos de superficie mayor de 2 m².
Criterio de medición de obra: Se medirá la superficie realmente ejecutada según especificaciones de Proyecto, deduciendo los huecos de superficie mayor de 2 m².

| Código | Ud | Descripción | Rendimiento | Precio | Importe |
|---|---|---|---|---|---|
| mt29cam010 | kg | Adhesivo a base de resina acrílica en dispersión acuosa, para el encolado de revestimientos murales flexibles. (material) | 0.15 | 6.74 | 1.011 |
| mt29sin010b | m² | Lámina de linóleo, a base de harinas de corcho y madera, aceite de linaza, resinas y pigmentos naturales, con soporte de yute, de 3,2 mm de espesor y 2700 g/m² de masa superficial, Euroclase D-s3, d0 de reacción al fuego, para revestimiento de paramentos verticales interiores. (material) | 1.05 | 22.04 | 23.142 |
| mo026 | h | Instalador de revestimientos flexibles. (mano de obra) | 0.173 | 10.34 | 1.789 |
| mo064 | h | Ayudante instalador de revestimientos flexibles. (mano de obra) | 0.173 | 6.62 | 1.145 |
| % | % | Herramienta menor | 2 % | 27.087 | 0.542 |
|  |  | Costes directos |  |  | 27.629 |

Residuos:
- colocación: mt29cam010 Adhesivo a base de resina acrílica en dispersión acuosa, para el encolado de revestimientos murales flexibles; factor de residuo 0.038491
- colocación: mt29sin010b; factor de residuo 0.035

## Recursos

**mt29cam010** kg Adhesivo a base de resina acrílica en dispersión acuosa, para el encolado de revestimientos murales flexibles
Datos técnicos: Coste energético 75.527 MJ; Emisión de CO2 2.872 kg; Código LER 17 09 04; Masa del elemento 1 kg; Volumen 0.000667 m3
Residuos:
- embalaje: re170203 Plástico. (componente de residuo); rendimiento 0.003 kg; Código LER 17 02 03; Masa del elemento 1 kg; Volumen 0.001667 m3

**mt29sin010b** m² Lámina de linóleo
Datos técnicos: Coste energético 268.358 MJ; Emisión de CO2 13.324 kg; Código LER 17 02 03; Masa del elemento 2.7 kg; Volumen 0.0045 m3
Residuos:
- embalaje: re170203 Plástico; rendimiento 0.07 kg
